# Blumenpavillon
Angebotsaufforderung (GAEB 90, DA83)
Währung: EUR
Auftraggeber: Stiftung Fürst-Pückler-Museum Park und Schloss Branitz Robin

## erweiterte Rohbauarbeiten

### 03 erweiterte Rohbauarbeiten

*Hinweis*
Allgemeine Vorbemerkungen

1HINWEISE

1.1Die Grundlage für die Ausführung der Arbeiten sind:

-das Leistungsverzeichnis/ die Leistungsbeschreibung
mit den allgemeinen und technischen Vorbemerkungen
-die dazugehörenden Entwurfspläne
-die einschlägigen DIN-Vorschriften/VDE-Vorschriften
-die Zusätzlichen Technischen Vertragsbedingungen (ZTV)
-die VOB, neuester Stand und Ergänzungen
-die Allgemeinen Technischen Vertragsbedingungen für
Bauleistungen
(VOB Teil C), insbesondere:
DIN 18299 - Allgemeine Regelung für Bauleistungen
DIN 18330 - Maurerarbeiten
DIN 18331 - Beton- und Stahlbetonarbeiten
DIN 18335 - Stahlbauarbeiten
DIN 18340 - Trockenbauarbeiten
DIN 18345 - Wärmedämm-Verbundsysteme
DIN 18350 - Putz- und Stuckarbeiten
DIN 18353 - Estricharbeiten
DIN 18360 - Metallbauarbeiten
DIN 18363 - Maler- und Lackierarbeiten - Beschichtungen
DIN 18364 - Korrosionsschutzarbeiten an Stahlbauteilen
DIN 18541 - Gerüstarbeiten
-die Allgemeinen Vetragsbedingungen für die Ausführung
von Bauleistungen (VOB Teil B)
-die Verlegepläne mit Details, vom Bieter vorzulegen

Zusätzlich gelten folgende Vorschriften:
-Unfallverhütungsvorschriften und Merkblätter der
Bau-Berufsgenossenschaften
-die für das Bauvorhaben gültige NBauO einschl. der
Durchführungsverordnungen
-Bestimmungen sonstiger Aufsichtsbehördem
-die jeweils gültigen Abfallentsorgungsbestimmungen

Handelt es sich um Leistungen, welche in der VOB Teil C
nicht enthalten sind, so gelten die entsprechenden
Normen.

1.2In die Einheitspreise einzukalkulieren sind
sämtliche Nebenarbeiten wie:

-das örtliche Aufmaß
-Materialbestellung
-Materiallieferung
-das Abladen des Materials, Transportieren zur
Verwendungsstelle und das diebstahlsichere Lagern des
Materials
-Stellung sämtlicher für das Verlegen und Zuschneiden
erforderlicher Geräte einschl. der Betriebskosten und
späteren Demontage und Abtransport

In den Einheitspreisen sind auch evtl.
Arbeitsunterbrechungen zu berücksichtigen.

Die Arbeiten sind, soweit es der Baufortschritt
erfordert, in zeitlich getrennten Abschnitten
durchzuführen. Der Personaleinsatz ist dem
Baufortschritt anzupassen.

Alle Angebotspreise sind fertige Preise einschl.
Materiallieferung, Transport zur Einbaustelle,
Beseitigung von Unrat, die durch eigene Arbeit
verursacht wurde, Schuttabfuhr und
Verpackungsmaterialentsorgung.

1.3 Der Bieter hat sich über die
Verarbeitungstechnologien der einzubauenden Materialien
ausführlich zu informieren. Ebenso sind alle Fragen der
Durchführung und Abwicklung zu klären. Nachträge auf
Grund von Unkenntnis der örtlichen Gegebenheiten werden
nicht anerkannt.

Im Leistungsverzeichnis dürfen vom Bieter keine
Veränderungen oder Zusätze, sofern nicht ausdrücklich
verlangt, gemacht werden.

1.4 Der Auftragnehmer hat zur Überwachung der
ordnungsgemäßen Ausführung seiner Leistungen und der
entsprechenden Sicherheitsmaßnahmen einen Fachbauleiter
(Gewerkebauleiter) ohne besonderes Entgelt zu stellen.
Der Oberbauleiter und die Fachbauleiter sind
unverzüglich nach Auftragserteilung dem Auftraggeber zu
benennen.

Ein Bauleiter oder der verantwortliche Meister des
Fachgewerkes hat während der Leistungsdurchführung
ständig vor Ort anwesend zu sein.
Er hat die deutsche Sprache in Wort und Schrift zu
beherrschen.

An den wöchentlichen Baubesprechungen hat der
Fachbauleiter teilzunehmen. Der Termin der
wöchentlichen Baubesprechung wird noch festgelegt.

Vom Auftragnehmer sind bis 10.00 Uhr - des dem
Berichtstage folgenden Arbeitstages - Tagesberichte der
örtlichen Bauüberwachung vorzulegen.
Sie sollen folgende Angaben enthalten:
Wetter, Personalstärke, Geräteeinsatz,
Arbeitsfortschritt auf der Basis der Terminplanung,
Arbeitsunfälle/ Ausfälle einschl. deren Ursache sowie
besondere Vorkommnisse.

Die vom Auftraggeber auf der Baustelle eingesetzten
Personen haben die Betriebs-, Kontroll- und
Ordnungsvorschriften einzuhalten. Zuwiderhandelnde
können vom Auftraggeber von der Baustelle verwiesen
werden. Der Auftragnehmer haftet für alle Schäden, die
durch die Nichtbeachtung derartiger Anweisungen oder
die erforderlich werdende Verweisung von
Zuwiderhandelnden entstehen.

1.5Es wird zusammen mit dem Auftraggeber und der
örtlichen Bauleitung ein Bauablaufplan erstellt, der
Bestandteil des Bauvertrages wird.

1.6 Baustoffe und Baumaterialien sind so zu lagern,
dass eine Gefährdung und Behinderung für unbeteiligte
Dritte nicht entstehen.

Das Aufstellen von verschließbaren Containern für
Materialien und Bauabfälle ist erforderlich, der
Aufstellort ist mit dem AG abzustimmen.
Zwischenlagerungen auf dem Gelände sind nur bedingt
möglich.

1.7 Das Entsorgen von Abbruchgut sowie von Abfällen
durch Verschnitt nach den geltenden gesetzlichen
Bestimmungen, einschließlich der Entsorgungsgebühren,
sind in den Einheitspreisen abgegolten, auch wenn es
sich um überwachungsbedürftige Abfälle handelt.

Der Auftragnehmer verpflichtet sich, mindestens einmal
wöchentlich den durch seine Arbeiten anfallenden Schutt
sowie Abfall- und Verpackungsmaterial von der Baustelle
abzufahren und ordnungsgemäß zu entsorgen. Kommt der
Auftragnehmer dieser regelmäßigen Verpflichtung nicht
nach, ist die Bauleitung berechtigt, die Entsorgung und
Reinigung durch andere Firmen durchführen zu lassen und
die dadurch entstandenen Kosten von der Schlussrechnung
des Auftragnehmers abzusetzen.

1.8 Die Gerüstbeläge sind arbeitstäglich zu reinigen.
Dasselbe gilt für gleichwertige Zugangstechniken.

1.9Sind bei der Durchführung von Leistungen
Verschmutzungen zu erwarten, so gehören Maßnahmen zu
deren Vermeidung zur Leistung des AN und bedürfen nicht
einer zusätzlichen Leistungsbeschreibung. Die
Leistungen sind bei den Einheitspreisen zu kalkulieren,
insbesondere Staubschutzmaßnahmen.

1.10Gebühren für Patentanwendungen, Lizenzen oder
Franchising sind mit den Einheitspreisen abgegolten.

1.11Die Aufmaße sind gemeinsam mit der Bauleitung zu
erstellen.

1.12Die Aufmaße sind 2-fach in kumulativer Form und
1-fach in digitaler Form und mindestens 14 Tage vor
Abnahme der Leistung und mindestens 21 Tage vor
Stellung der Schlussrechnung dem Bauüberwacher zur
Prüfung zu übergeben.

Vor Stellen von Abschlagsrechnungen sind die
Teilaufmaße mit dem Bauüberwacher abzustimmen. Nur
überprüfte Aufmaße sind die Grundlage für
Abschlagsrechnungen.

Bei Abbrucharbeiten gelten die Aufmaßfestlegungen für
die Herstellung eines Bauteiles sinngemäß. Es ist
grundsätzlich nach fester Masse aufzumessen. Ist dies
nicht möglich, wird als Umrechnungsfaktor für Bauschutt
u.ä. 0,82 vereinbart.

Positionen, die als Zulage ausgeschrieben sind,beziehen
sich auf Grundpreise anderer Leistungspositionen. Die
Zulageposition stellt dar:
- die Preisdifferenz zu einer bereits beschriebenen
Leistung
  (dieselbe Einheit)
- eine im Aufmaß übermessene Leistung (oft eine andere
Einheit).

1.13Die Auswahl jeglicher Ausrüstungsteile bedarf in
jedem Fall der vorherigen Zustimmung des Auftraggebers.

Sollten während der Bauausführung entgegen der
Leistungsbeschreibung andere Materialien vom
Auftragnehmer als zweckmäßig gehalten werden, so sind
diese vor Ausführung der Leistungen dem Auftraggeber
schriftlich zur Stellungnahme und Zustimmung
vorzulegen.

1.14 Während der Ausführung des Auftrages ist der
Auftragnehmer verpflichtet, nach Ankündigung durch die
Bauleitung Stundenlohnarbeiten zu leisten.
Stundenlohnarbeiten bedürfen der vorherigen Zustimmung
des Auftraggebers. Sie werden aufgrund der durch die
Bauleitung täglich anzuerkennenden Stundenzettel
vergütet.

1.15Leistungen, die der Unfallverhütung dienen, sind
keine Besonderen Leistungen. Aufwendungen jener
Leistungen sind Bestandteil der Einheitspreise.

Für die Einhaltung aller Sicherheitsvorschriften ist
der Auftragnehmer verantwortlich. Für Schweiß- und
Brennschneidarbeiten sind über die örtliche Bauleitung
beim Bauherrn Erlaubnis- bzw. Freigabescheine
einzuholen. In jedem Falle hat bei solchen Arbeiten die
Ausführungsfirma Löschmittel bzw. Schweißposten selbst
beizustellen.

Mit Auftragserteilung werden folgende Dokumente zum
Vertragsbestandteil:
- SiGe-Plan (Stand - Ausführungsplanung)
- Baustellenordnung (Stand - Ausführungsplanung)

Mit Angebotsabgabe ist vom Bieter gem. §5 ArbSchG eine
Gefährdungsanalyse für die zu seinem Leistungsumfang
gehörenden Leistungen und Arbeiten sowie eine
Sicherungskonzeption zur Verminderung von Gefährdungen
und Risiken seiner Angestellten durch die gewählten
Arbeits-/ Produktionsverfahren durchzuführen.

Spätestens 2 Wochen vor Ausführungsbeginn sind, sofern
für bestimmte Arbeiten erforderlich, entsprechende
Sachkundenachweise gem. §7 ArbSchG für die jeweiligen
für die Ausführung vorgesehenen Fachkräfte in Kopie dem
SiGe-Koordinator zu übergeben.

Spätestens 2 Wochen vor Ausführungsbeginn sind die
erforderlichen Montage- und/ oder Abbruchanweisungen an
den zuständigen SiGe-Koordinator zu übergeben.

Der SiGe-Plan unterliegt erfahrungsgemäß
bauablaufbedingt ständigen Anpassungen (Änderungen
Planung, hieraus erforderliche Änderungen im Bauablauf,
temperaturbedingte Änderung/ Unterbrechung von
Ausführungszeiten, Änderungen im Baustellenumfeld durch
weitere Baumaßnahmen usw.). Sich hieraus ergebende
Änderungen/ Nachforderungen sind als Nachträge zu
behandeln.

Spätestens mit Baubeginn ist dem zuständigen
SiGe-Koordinator vom AN der nach der Bauordnung
verantwortliche Bauleiter sowie die Person zu benennen,
die entsprechend DGUV Vorschrift 1 §6 die Arbeiten mit
anderen AN auf der Baustelle sowie der vom AN
beauftragten Subunternehmen im Hinblick auf Sicherheit
und Gesundheitsschutz abstimmt.

Wird die Änderung des Planes aus Gründen erforderlich,
die schuldhaft durch den AN und seinen Vertragspartnern
herbeigeführt wurden, beispielsweise durch
Terminverzug, so werden diese Änderungen unter
Zugrundelegung des entstehenden Aufwandes für die
Plananpassung sowie sich hieraus ergebener zusätzlicher
Baustelleneinrichtungen oder sicherheitstechnischer
Einrichtungen dem verursachenden AN in Rechnung
gestellt. Gleiches gilt für einen erhöhten
Koordinationsaufwand des SiGe-Koordinators für
eventuelle Beschleunigungsmaßnahmen.

Entstehen durch schuldhafte Verstöße des AN oder seiner
Vertragspartner gegen die Festlegungen im SiGe-Plan
oder der Baustellenordnung dem Bauherren Schäden in
Form von Ausfallzeiten (Baustopp, Sperrung von
Rüstungen etc.), werden diese zu Lasten des AN
verrechnet.

Der SiGe-Koordinator ist zur Einstellung
sicherheitswidriger Arbeiten berechtigt. Daraus
entstehende Kosten gehen zu Lasten des betreffenden AN.

1.16Die vom Auftraggeber für die Ausführung übergebenen
Unterlagen sind für den Auftragnehmer maßgebend. Jedoch
hat er sie, soweit es zur ordnungsgemäßen
Vertragserfüllung gehört, auf etwaige Unstimmigkeiten
zu überprüfen und den Auftraggeber auf entdeckte oder
vermutete Mängel schriftlich hinzuweisen.
Ausführungszeichnungen (Werkplanung) sind, ehe mit den
Arbeiten begonnen wird, in zweifacher Ausfertigung dem
Planungsbüro und dem Auftraggeber zur Genehmigung
vorzulegen. Für die Ausführung der Berechnungen und
Zeichnungen sind die geltenden Regelwerke maßgebend.

1.17Vom Auftragnehmer sind nach Fertigstellung
sämtlicher Leistungen, spätestens jedoch bei
Gesamtabnahme, Werkplanungsunterlagen zur Verfügung zu
stellen. Die Aufwände für die genannten
Werkplanungsunterlagen (Zeichnungen) sind in die Preise
des Hauptangebotes einzukalkulieren.

Nach Abschluss der Arbeiten übergibt der Auftragnehmer
dem Auftraggeber eine Dokumentationsakte, in welcher
alle Dokumentationen, die der Bieter zu vertreten hat,
enthalten sind.

Dazu gehören insbesondere:

- Fachunternehmer- und Fachbauleitererklärung
-Qualität, Produktbezeichnung sowie das jeweilige
Technische Merkblatt oder dgl. aller eingesetzten
Materialien und deren Güte
- Gewährsbescheinigungen
- Aufmaße (gegliedert)
- Stundenlohnzettel

1.18 Eingebaute Teile und fertiggestellte Bauleistungen
sind vom Auftragnehmer bis zur Abnahme zu schützen. Die
Haftung für abhanden gekommene Gegenstände und
Materialien wird vom Auftraggeber nicht übernommen.

1.19Der Auftragnehmer hat Anspruch auf Abnahme, wenn er
sämtliche Leistungen vollständig, abnahmereif und ohne
wesentliche Mängel oder Beschädigungen erbracht hat
sowie alle notwendigen behördlichen Abnahmen erfolgt
sind.
Zur Abnahme muss der Nachweis für folgende Leistungen
erbracht werden:
-Umfang der beauftragten Leistungen,
-Ausstattungs- und Qualitätsstandard der Leistungen,
-Übereinstimmung mit dem Planungswillen des
Auftraggebers,
-Alle erforderlichen Nachweise sowie Prüfungen,
Messungen, Abnahme von Behörden o.ä.,
-Bestands- und Werkzeichnungen usw.,
-Sonstige Unterlagen gemäß Abnahmeunterlagenverzeichnis
- Dokumentation gemäß vorgenannter Tz.

2.ZU BEACHTENDE NORMEN UND RICHTLINIEN

2.1Einwirkungen auf Tragwerke, Eurocode 1 DIN EN
1991-1-1
DIN EN 1991-1-2
DIN EN 1991-1-3
DIN EN 1991-1-4

2.2Brandverhalten von Baustoffen und Bauteilen  DIN
4102

2.3Nichttragende innere TrennwändeDIN 4103-1

2.4 Wärmeschutz und Energie-Einsparung in Gebäuden DIN
4108

2.5Schallschutz im HochbauDIN 4109

2.6Wärmedämmstoffe für Gebäude
Werksmäßig hergestellte Produkte aus Mineralwolle DIN
EN 13162

2.7Gipsplatten, Begriffe, Anforderung, Prüfung  DIN
EN 520

2.8Gipskartonplatten im Hochbau, Grundlagen für die
Verarbeitung
DIN 18181

2.9Zubehör für die Verarbeitung von Gipsplatten  DIN
18182-1 bis -4

2.10Montagewände aus Gipskartonplatten, Ausführung von
MetallständerwändenDIN 18183

2.11Estriche im BauwesenDIN 18560-1 bis 3

2.12Estrichmörtel, Estrichmassen und EstricheDIN EN
13813

2.13Sicherheitstechnische Anforderungen an
Arbeitsplätze und Verkehrswege

2.14BetriebssicherheitsverordnungBetrSichV

2.15Richtlinien zur Anwendung von Dübelverbindungen
bzw. allgemein bauaufsichtliche Zulassungen (abZ) der
verwendeten Dübel

2.16DGUV-Regel "Betreiben von Arbeitsmitteln"DGUV-Regel
100-500

2.17DGUV-Regel Benutzung von persönlicher
Schutzausrüstung gegen Absturz"
DGUV-Regel 112-198

2.18Übereinstimmungnachweis für Bauprodukte  DIN 18200

2.19Toleranzen im HochbauDIN 18202

2.20Bauregelliste A, Bauregelliste B und Liste C

2.21Richtlinien über die Verwendung brennbarer
Baustoffe im Hochbau

2.22Bauproduktengesetz gültige Fassung

2.23Brandenburgische Bauordnung (BbgBO) gültige
Fassung, Bauprodukte und Bauarten

ZTV
ZUSÄTZLICHE TECHNISCHE VERTRAGSBEDINGUNGEN

1ALLGEMEINE HINWEISE

1.1Diese Vorbemerkungen sind ZUSÄTZLICHE TECHNISCHE
VERTRAGSBEDINGUNGEN - ZTV.

1.2Bei Widersprüchen zu den ZTV gelten vorrangig die
Angaben im Leistungsverzeichnis.

1.3Der Bieter bestätigt, dass die aufgeführten
Lohnstundensätze unter Beachtung der preisrechtlichen
Vorschriften ermittelt worden sind und die üblichen
Berechnungsmerkmale vollständig beinhalten. Mit den
Lohnstundensätzen sind u.a. abgegolten:
- Erschwerniszulagen
- Tariflohn bzw. tatsächlich gezahlter Lohn
- Zuschläge für vom Auftragnehmer zu vertretende
Überstunden,
  Nacht-, Sonn-, Feiertagsarbeit
- Entgelt für übliche Wegezeiten
- Lohnnebenkosten (z.B. Auslösung, Fahrgeld,
Personaltransportkosten,
  Verpflegungszuschuss, Übernachtungskosten)
- Aufsichtspersonal, sofern nicht gesondert auszuweisen
- Sozialaufwand (Arbeitgeberanteil)
- Gemeinkosten der Baustelle
- allgemeine Geschäftskosten
- vermögensbildende Maßnahmen
- Vorhaltekosten für Werkzeug und Kleingeräte
- Wagnis und Gewinn
Leistungen im Stundenlohn werden grundsätzlich nur dann
vergütet, wenn solche Leistungen vor ihrem Beginn
vereinbart werden. Die Stundennachweise sind täglich zu
führen und innerhalb von drei Werktagen zur Bestätigung
vorzulegen.

1.4Mit den Preisen ist die komplette Leistung
abgegolten, falls in den besonderen Hinweisen oder der
Leistungsbeschreibung nichts anderes zum Ausdruck
kommt. Nebenleistungen werden nicht gesondert vergütet
und gehören ohne Erwähnung zur vertraglichen Leistung.
Im Zweifel gelten zur Abgrenzung von Neben- und
Besonderen Leistungen die ATV DIN 18299 ff (VOB/C).

1.5Der Wortlaut des vom Auftraggeber übergebenen
Leistungsverzeichnisses ist verbindlich. Das gilt auch
dann, wenn der Auftragnehmer selbst nicht bestätigte
Gegenangebote abgibt oder Kurzfassungen verwendet sowie
für Bedarfspositionen.

1.6Sämtliche Einzelpreise sind Nettopreise. Die
Mehrwertsteuer ist gesondert auszuweisen.

1.7Für Aufmaß und Abrechnung gelten - falls in den
Abrechnungshinweisen oder im Leistungsverzeichnis nicht
anders geregelt ist - die Bestimmungen der DIN 18299 ff
(VOB/C).

1.8Die vom Auftragnehmer verwendeten
Ausführungsunterlagen müssen den Freigabevermerk des
Auftraggebers oder seines Planers tragen, um
Verwechslungen bei der Bauausführung zu vermeiden.
Nicht freigegebene Unterlagen dürfen nicht verwendet
werden. Dies entbindet den Auftragnehmer aber nicht von
seiner eigenen Prüfungs- und Hinweispflicht. Diese
bleiben unberührt.

2.BESONDERE HINWEISE

2.1Geltungsbereich und Ausführungsgrundlage
Der Ausschreibung, der Ausführung, dem Aufmaß und der
Abrechnung liegen die VOB, neueste Fassung sowie die
entsprechenden DIN-Normen zugrunde. Die verwendeten
Erzeugnisse und die Werkstoffe müssen den jeweiligen
Normen entsprechen. Die Inhalte/Forderungen der
Merkblätter oder dgl. der Hersteller müssen eingehalten
werden.

2.2 Kostenabgrenzung
Zwischenlagerungskosten werden nicht gesondert
vergütet.

2.3Abfallbeseitigung
Bei der Entsorgung sind Bestimmungen der örtlichen
Aufsichtsbehörden sowie die einschlägigen Bestimmungen
des Umweltschutzes zu beachten und einzuhalten.
Restmaterial ist, sofern es nicht vom Auftraggeber
ausdrücklich übernommen wird, kostenlos zu beseitigen.
Gleiches gilt für Verpackung, Behälter und dgl. Das
Entsorgen in die Müllcontainer des Bauherrn ist
grundsätzlich nicht zulässig.

2.4Verarbeitungsbedingungen
Grundsätzlich sind die Ausführungsanweisungen und/oder
die Technischen Merkblätter oder dgl. der Herstellers
genauestens zu beachten. Die
Mindestverarbeitungstemperaturen der Materialien dürfen
in keinem Fall unterschritten werden. Bei Verklebungs-
und Beschichtungsarbeiten darf die Temperatur der
Außenluft, der Untergründe und der Materialien bis zur
vollständigen Durchhärtung nicht unter +5 Grad Celsius
liegen. Angaben zu den erforderlichen/notwendigen
Feuchtegehalten sind zwingend zu beachten!

2.5Reinigung
Zur fix und fertigen Leistung gehört, dass die im
Leistungsverzeichnis genannten Bauteile im gereinigten
Zustand an den AG übergeben werden.

2.6 Standort und Bauvorhaben
Im Park Branitz bei Cottbus ist die Neuerrichtung des
Blumenpavillon einschl. der Verbindungsbauten der
Branitzer Schlossgärtnerei geplant.
Die Zufahrt auf das Grundstücks ist erst nach
Abstimmung mit der Abteilung der Gebäude- und
Baudenkmalpflege möglich.

2.7Erklärung des Bieters
Mit der Abgabe des Angebotes werden vom Bieter die
allgemeinen Auftragsbedingungen, die allgemeinen
Vorbemerkungen anerkannt. Der Bieter erklärt, dass er
von allen Angebotsbestandteilen Kenntnis genommen hat
und dass die geforderten Leistungen aus den ihm zur
Verfügung gestellten Unterlagen sowie aufgrund der ihm
bekannten örtlichen Bedingungen, klar und ohne
Widerspruch für ihn erkennbar sind.

#### 03.01 Baustelleneinrichtung

*Hinweis*
Vorbemerkung Baustelleneinrichtung

Durch den AN wird ein Pflasterprotokoll und eine
Dokumentation über den Istzustand der zu benutzenden
Flächen gefertigt. Der ursprüngliche Zustand der
Flächen ist nach Abschluss der Arbeiten wieder
herzustellen. Täglich ist der Arbeitsbereich zu
säubern. Die vorhandene Vegetation ist zu schützen.

Die Platzverhältnisse für die Baustelleneinrichtung und
eventuell notwendige Lagermöglichkeiten sind beengt.
Die Flächen sind im Vorfeld mit dem AG bzw. mit der
örtlichen Bauleitung abzustimmen und bedürfen deren
Freigabe.

Es dürfen nur soviel Materialien geliefert werden, wie
innerhalb der zur Verfügung gestellten Fläche,
abgegrenzt durch beschriebenen Systemzaun, für die
notwendige Zeitdauer gelagert werden können. Die
Baustelleneinrichtung ist durch den AN mittels Bauzaun
umlaufend abzugrenzen und zu sichern.

Nach täglichem Arbeitsende ist der gesamte
Baustellenbereich zu sichern und zu verschließen, d.h.
alle Türen schließen und verriegeln, Bauzäune schließen
usw.

Es ist sicherzustellen, dass während der Bauarbeiten
die Flächen des Parks für die Feuerwehr und
Rettungsfahrzeuge zugänglich bleiben.
Die Flächen für die Feuerwehr sind zwingend
freizuhalten.

Baustrom und -wasser sind bis einschließlich der
Übergabestellen herzuführen. Die Entnahme ist
kostenpflichtig. Von der Übergabestelle hat der
Auftragnehmer alle erforderlichen Anschlüsse und
Zuleitungen auf seine Kosten sachgemäß herzustellen und
später wieder zu entfernen. Der Auftragnehmer hat dafür
zu sorgen, dass keine unbefugte Entnahme von Medien
möglich ist.

Als Vorhaltezeit gilt die Dauer der
Leistungsdurchführung, sofern keine anderen Angaben in
der Leistungsposition benannt werden.

Die Baustelle ist ständig sauber zu halten!

**03.01.0001 Baustelleneinrichtung für eigene Leistung**
Baustelleneinrichtung für eigene Leistung

Geräte, Werkzeuge und sonstige Betriebsmittel, die zur
vertragsgemäßen Erfüllung der eigenen Bauleistungen
erforderlich sind, auf die Baustelle bringen,
bereitstellen und betriebsfertig aufstellen einschl.
der dafür notwendigen Arbeiten.
Lagercontainer und dergleichen, soweit erforderlich,
an- und abtransportieren, aufbauen und einrichten.

Bauseitige Leistungen zur Baustelleneinrichtung:

- Baustrom- und Bauwasseranschlüsse auf dem Gelände

Baucontainer, Bauwagen o. dgl., soweit erforderlich,
zur Nutzung durch den AN als Tagesunterkunft
aufstellen, vorhalten und räumen.

Kosten für Vorhalten, Unterhalten und Betreiben der
Geräte, Anlagen und Einrichtungen werden nicht mit
dieser Pauschale, sondern mit den Einheitspreisen der
entsprechenden Teilleistung vergütet.
Menge: 1,000 psch

**03.01.0002 Baustellentoilette**
Baustellentoilette

Baustellentoilette in der erforderlichen Anzahl mit
notwendiger Ausstattung und Abwassertank inkl.
Wartungszyklus (tägliche Reinigung und 1x wöchentliche
Leerung, Bereitstellen von Seife, Einmal-Handtüchern
und Desinfektionsmittel) sind Bestandteil des EP.
Menge: 1,000 psch

**03.01.0003 Bauzaun aufbauen und abbauen**
Bauzaun aufbauen und abbauen

Bauzaun als Schutzzaun
auf unbefestigten und befestigten Untergrund
aus mobilen Einzelelementen mit verzinktem
Stahlrohrrahmen und Vergitterung (Maschenfelder als
Steckelemente) mit Standfüßen aus Beton oder
gleichwertig einschließlich sämtlicher Verbindungen,
Kupplungen etc. aufstellen. Die Zaunfelder werden fest
miteinander verschraubt. Aufstellfläche vor Aufbau des
Zaunes, falls erforderlich, standsicher einebnen,
profilieren oder Treppenstufen ausgleichen
inkl. Schilder "Baustelle. Betreten verboten!"

Bauzaun gegebenenfalls nach Baufortschritt umsetzen.

Bauzaun nach Abschluss der Bauarbeiten wieder abbauen.
Material wieder in Eigentum des AN übernehmen und von
der Baustelle entfernen.

Zaunhöhe: 2,00 m

Gebrauchsüberlassung für die Durchführung der
Leistungen der nachfolgend beschriebenen Arbeiten.

Im Bedarfsfall ist eine Beleuchtung an dem Bauzaun
anzubringen.
Menge: 100,000 m

**03.01.0004 Vorhaltung der Bauzäune**
Vorhaltung der Bauzäune

Vorhaltung der Bauzäune

Gebrauchsüberlassung:
über die Grundeinsatzzeit hinaus

Es ist der Preis für eine Woche pro m anzugeben!
Menge: 1000,000 mWo

**03.01.0005 Tor im Bauzaun**
Tor im Bauzaun

Tor, abschließbar mit Feststeller im Bauzaun,
Ausführung passend zum Bauzaun,
lichte Öffnungsbreite 3,00 bis 4,00 m
einbauen, vorhalten und nach Abschluss der Bauarbeiten
wieder abbauen.

Die Abschließbarkeit ist mit einem Schloss mit
einstellbarem Zahlencode einschließlich Stahlkette zu
gewährleisten.

Gebrauchsüberlassung für die Durchführung der
Leistungen der nachfolgend beschriebenen Arbeiten.
Menge: 2,000 Stüc

**03.01.0006 Vorhaltung der Tore im Bauzaun**
Vorhaltung der Tore im Bauzaun

Vorhaltung der Tore im Bauzaun

Gebrauchsüberlassung:
über die Grundeinsatzzeit hinaus

Es ist der Preis für eine Woche pro Stück anzugeben!
Menge: 20,000 StWo

**03.01.0007 Arbeitsgerüste**
Arbeitsgerüste

Lieferung, Montage und Vorhaltung eine freistehendes
Arbeitsgerüst als längenorientiertes Standgerüst
für die Fassadenarbeiten

Systemgerüst DIN EN 12810 Teil 1 und 2, als
Modulgerüst,

Lastklasse nach DIN EN 12811-1:3
Breitenklasse nach DIN EN 12811-1:W09
Breite der Gerüstlage: 0,90 m (1,03 m)
gleichmäßige Lastverteilung: 2,0 kN/m²
Höhenabstand der Gerüstlagen:  2,00 m

Da eine Verankerung am Bauwerk aus technischen Gründen
(Glasfassade) nicht zulässig ist, erfolgt die
Standsicherheit ausschließlich über konstruktive
Maßnahmen.

Die Standsicherheit ist durch Verbreiterung der Basis
(Ausleger/Gitterträger) oder durch Ballastierung nach
statischen Erfordernissen sicherzustellen.
Ein statischer Nachweis für die freistehende
Konstruktion ist dem Auftraggeber vor Montagebeginn
vorzulegen.

Die genutzten Gerüstlagen sind mit beidseitigem
Seitenschutz (Geländerholm, Zwischenholm, Bordbrett)
auszustatten.

Gebrauchsüberlassung für die Durchführung der
Leistungen der nachfolgend beschriebenen Arbeiten

Das Gerüst aufbauen, abbauen und vorhalten
einschließlich An- und Abtransport der Gerüstbauteile
sowie das Überwachen des Gerüstes über die Standzeit.

Jeden Abend sind die Leitern aller Gerüstlagen der
Gerüste hochzuklappen und der untere Zugang für
unbeteilgte Dritte abzusperren (Kette mit Schloss).

Höhe:  bis  6,00 m

Die Gerüste sind gegen statische Aufladung zu erden.
Menge: 150,000 m2

**03.01.0008 Vorhaltung der Arbeitsgerüste**
Vorhaltung der Arbeitsgerüste

Vorhaltung der Arbeitsgerüste als längenorientiertes
Standgerüst für Fassaden

Gebrauchsüberlassung:
über die Grundeinsatzzeit hinaus

Es ist der Preis für eine Woche pro m² anzugeben!
Menge: 1500,000 m2Wo

**03.01.0009 mobile Arbeitsgerüste (Fahrgerüst)**
mobile Arbeitsgerüste (Fahrgerüst)

wie vor, jedoch

Bereitstellen von fahrbaren Arbeitsbühnen (Fahrgerüst)
DIN 4422 für die Aufstellung im Gebäude in der
erforderlichen Größe und Anzahl, einschließlich An- und
Abfahren sowie die Gebrauchsüberlassung und Vorhaltung
für die Dauer der nachfolgende beschriebenen Arbeiten

Arbeitshöhe bis 4,00 m
Menge: 1,000 psch

**03.01.0010 Kraneinsatz, mehrfach**
Kraneinsatz, mehrfach

Liefern aller erforderlichen Leistungen für den
Kraneinsatz einschließlich An- und Abfahrt sowie der
Montagevorbereitung.

Die Position umfasst den vollständigen An- und
Abtransport sowie die Montage aller nachfolgend
beschriebenen Konstruktionen.

Die Wahl des Krantyps (z. B. Mobil- oder ortsfester
Kran, Auto- oder Turmdrehkran etc.), das konkrete
Modell sowie die exakte Disposition und Anzahl aller
erforderlichen Einsätze sind vom Auftragnehmer (AN)
eigenverantwortlich und baustellenspezifisch zu planen
und einzukalkulieren.

Das Einholen sämtlicher behördlicher Genehmigungen für
die Straßensondernutzung sowie das fachgerechte
Einrichten und Vorhalten der dafür notwendigen
Verkehrssicherungsmaßnahmen (z. B. Absperrungen,
Beschilderung) sind vollumfänglich einzukalkulieren.

Die Abrechnung erfolgt als Festpreis-Pauschale. Die
Pauschale wird unabhängig von der gewählten Kranart
sowie der tatsächlichen Anzahl der Einsätze und
Anfahrten nur einmalig vergütet. Nachforderungen
aufgrund von Planungsänderungen des AN oder
zusätzlichen Einsätzen sind ausgeschlossen.

Die genaue Zufahrt zur Baustelle sowie die Festlegung
der Kranaufstellflächen sind vor Leistungsbeginn
zwingend mit dem Auftraggeber (AG) abzustimmen und
freigeben zu lassen.
Menge: 1,000 psch

**03.01.0011 Bemusterungstermine**
Bemusterungstermine

Der AN führt eine oder mehrere Bemusterungen für alle
relevanten Bauteile durch.

Hierzu lädt er den AG zum Bemusterungstermin mit einer
Frist von mindestens 14 Tagen rechtzeitig ein. Der AN
führt die Bemusterungen so rechtzeitig durch, dass eine
Nachbemusterung mit weiteren, vom AG erbetenen Mustern
noch durchgeführt werden kann, ohne dass der AN in der
Erfüllung seiner Aufgaben gehindert ist.

Der AN präsentiert eine Bemusterungsauswahl
mehrkostenfreier Produkte gemäß beschriebenen
Anforderungen, Produkte und Leitfabrikate samt
ausführlicher Kennzeichnung von Material, Hersteller,
Serie, Farbnummer usw. sowie dem vorgesehenem
Einbauort.

Der AN protokolliert die durchgeführte Bemusterung mit
einer Zusammenfassung in der "Bemusterungsliste". Die
Abzeichnung und Freigabe der Muster erfolgt durch den
AG.

Wünscht der AG mehrvergütungspflichtige Muster, so
benennt der AN im Vorhinein die hieraus resultierenden
Mehrkosten.

Für alle sichtbaren Bauteile der Fassade, des Boden
etc. sind vor Ort Oberflächen- und Farbmuster mit
Musterflächen > 1,00 m² herzustellen.
Es sind mindestens 3 Musterflächen je Bauteil
einzukalkulieren.
Menge: 1,000 psch

**03.01.0012 Baustelle räumen**
Baustelle räumen

Baustelle von allen Geräten, Anlagen, Einrichtungen und
dergleichen räumen. Benutzte Flächen und Wege
entsprechend dem ursprünglichen Zustand ordnungsgemäß
herrichten. Verunreinigungen beseitigen.
Menge: 1,000 psch

#### 03.02 Maurer- und Betonarbeiten

*Hinweis*
Vorbemerkungen

Die Zwischenzustände sind zu sichern, z.B. durch
temporäre Abstützungen.
Die Hinweise in der statischen Berechnung sind zu
beachten und einzuhalten.
Die Leistungen sind Bestandteil der Leistungen und in
die Einheitspreise einzukalkulieren.

*Hinweis*
Maurerarbeiten

**03.02.0001 Mauerwerk, 17,5 cm, KS-RP-12-1,8-6DF**
Mauerwerk, 17,5 cm, KS-RP-12-1,8-6DF

Mauerwerk DIN EN 1996

Mauerwerksdicke 17,5 cm
einseitig geputzt, vorbereitet für nachträglichen
Putzauftrag, Putz in separater Position
Arbeitshöhe bis 4,00 m

bestehend aus
Kalksandstein DIN EN 771-2 in Verbindung mit DIN
20000-402 oder nach Zulassung,
vermauert in Dünnbettmörtel DM nach DIN EN 998-2 in
Verbindung mit DIN 20000-412

KS RP-12-1,8- (Planstein 248x175x248), DM

Steinfestigkeitsklasse: 12
Rohdichteklasse: 1,8
Steinlänge: l = 248 mm
Wanddicke:  t = 175 mm
Steinhöhe:  h = 248 mm
Mörtelgruppe: DM

inkl. Kimm- und Höhenausgleichschichten

einschließlich des erforderlichen Zuschnitts der Steine
einschließlich Wandeinbindungen und Wandecken

Ausführung gemäß Statischer Berechnung vom 01.08.2025
Seite 267
Menge: 100,000 m2

**03.02.0002 Auflager für Fertigteiltreppe aus Mauerwerk**
Auflager für Fertigteiltreppe aus Mauerwerk

Mauerwerk DIN EN 1996

Mauerwerksdicke 24,0 cm
einseitig geputzt, vorbereitet für nachträglichen
Putzauftrag, Putz in separater Position
Arbeitshöhe bis 2,00 m

bestehend aus
Kalksandstein DIN EN 771-2 in Verbindung mit DIN
20000-402 oder nach Zulassung,
vermauert in Dünnbettmörtel DM nach DIN EN 998-2 in
Verbindung mit DIN 20000-412

KS RP-20-1,8- (Planstein 248x240x248), DM

Steinfestigkeitsklasse: 20
Rohdichteklasse: 1,8
Steinlänge: l = 248 mm
Wanddicke:  t = 240 mm
Steinhöhe:  h = 248 mm
Mörtelgruppe: DM

inkl. Kimm- und Höhenausgleichschicht

einschließlich des erforderlichen Zuschnitts der Steine

als Auflager für die Fertigteiltreppe
Breite x Höhe = ca. 1,30 m x 0,80 m
Menge: 1,000 Stüc

**03.02.0003 Wandecke im Grundriss gebogen herstellten**
Wandecke im Grundriss gebogen herstellten

Zulage zum Mauerwerk, tragend, 17,5 cm

Mauerwerkswand aus Kalksandstein, Dicke 17,5 cm, im
Grundriss gebogen herstellten, Radius 0,50  m.
Ausführung nach Schablone, Steine radial geschnitten
und Stoßfugen keilförmig vermörtelt

einschließlich aller erforderlichen Zulagen für das
Anpassen der Steine und das Vorhalten der Lehren.
Menge: 1,000 Stüc

**03.02.0004 Herstellen einer Türöffnung einschl. Sturz, 88,5 cm**
Herstellen einer Türöffnung einschl. Sturz, 88,5 cm

Zulage zum Mauerwerk, tragend, 17,5 cm

Herstellen einer Türöffnung beim Aufmauern v.g.
Positionen

lichte Breite: 0,885 m
lichte Höhe:  2,135 m

Sturzausbildung STU1
Überdecken der Türöffnung mit Fertigteilstürzen aus
Stahlbeton als KS-Sturz 2DF mit Beton verfüllt
lichte Breite 0,885 m
Mauerwerksdicke 17,5 cm

Höhe der Rohbauöffnung über Geschossfußboden 2,285 m

Ausführung gemäß Statischer Berechnung vom 01.08.2025
Seiten 268 bis 269
Menge: 4,000 Stüc

**03.02.0005 Herstellen einer Türöffnung einschl. Sturz, 101 cm**
Herstellen einer Türöffnung einschl. Sturz, 101 cm

Zulage zum Mauerwerk, tragend, 17,5 cm

Herstellen einer Türöffnung beim Aufmauern v.g.
Positionen

lichte Breite: 1,010 m
lichte Höhe:  2,135 m

Sturzausbildung STU1
Überdecken der Türöffnung mit Fertigteilstürzen aus
Stahlbeton als KS-Sturz 2DF mit Beton verfüllt
lichte Breite 1,010 m
Mauerwerksdicke 17,5 cm

Höhe der Rohbauöffnung über Geschossfußboden 2,285 m

Ausführung gemäß Statischer Berechnung vom 01.08.2025
Seiten 268 bis 269
Menge: 1,000 Stüc

**03.02.0006 Herstellen einer Wandöffnung einschl. Sturz, 126 cm**
Herstellen einer Wandöffnung einschl. Sturz, 126 cm

Zulage zum Mauerwerk, tragend, 17,5 cm

Herstellen einer Türöffnung beim Aufmauern v.g.
Positionen

lichte Breite: 1,26 m
lichte Höhe:  1,26 m

Sturzausbildung STU1
Überdecken der Türöffnung mit Fertigteilstürzen aus
Stahlbeton als KS-Sturz 2DF mit Beton verfüllt
lichte Breite 1,010 m
Mauerwerksdicke 17,5 cm

Ausführung gemäß Statischer Berechnung vom 01.08.2025
Seiten 268 bis 269
Menge: 1,000 Stüc

**03.02.0007 Herstellen einer Wandöffnung einschl. Sturz, 130 cm**
Herstellen einer Wandöffnung einschl. Sturz, 130 cm

Zulage zum Mauerwerk, tragend, 17,5 cm

Herstellen eines Wanddurchbruches beim Aufmauern v.g.
Positionen

lichte Breite: 1,30 m
lichte Höhe:  0,17 m

Sturzausbildung STU1
Überdecken der Türöffnung mit Fertigteilstürzen aus
Stahlbeton als KS-Sturz 2DF mit Beton verfüllt
lichte Breite 1,300 m
Mauerwerksdicke 17,5 cm

Ausführung gemäß Statischer Berechnung vom 01.08.2025
Seiten 268 bis 269
Menge: 3,000 Stüc

**03.02.0008 Herstellen einer Wandöffnung, 15x15 cm**
Herstellen einer Wandöffnung, 30x15 cm

Zulage zum Mauerwerk, tragend, 17,5 cm

Herstellen eines Wanddurchbruches beim Aufmauern v.g.
Positionen

lichte Breite: 30 cm
lichte Höhe:  15 cm
Menge: 2,000 Stüc

**03.02.0009 Herstellen einer Wandöffnung, 15x15 cm**
Herstellen einer Wandöffnung, 15x15 cm

Zulage zum Mauerwerk, tragend, 17,5 cm

Herstellen eines Wanddurchbruches beim Aufmauern v.g.
Positionen

lichte Breite: 15 cm
lichte Höhe:  15 cm
Menge: 1,000 Stüc

**03.02.0010 Horizontalsperre**
Horizontalsperre

waagerechte Abdichtung (Querschnittsabdichtung) gegen
aufsteigende Feuchte beim Aufmauern von Wänden einlegen
gemäß DIN 18195, 2-lagig, in 2 Ebenen

Abdichtung aus hochwertiger, bitumenmodifizierter
Mauersperrbahn, reißfest, alkali- und
verrottungsbeständig

Einbetten der Bahnen in eine planebene, vollsatte
Zementmörtelschicht (MG III). Die Bahnen sind an den
Stößen mindestens 10 cm dicht zu überlappen.
Menge: 37,000 m

*Hinweis*
Betonarbeiten

**03.02.0011 Dachdecke DD1, C25/30, d = 16 cm**
Dachdecke DD1, C25/30, d = 16 cm

Deckenplatte DD1 über dem Erdgeschoss aus Ortbeton,

Unterseite waagerecht,
obere Betonfläche waagerecht,
obere Ortbetonfläche horizontal glätten, Oberfläche
abreiben

Anforderungen an die Ebenheit nach DIN 18 202: 2019-07
für Deckenoberseite: Tabelle 3, Zeile 3
für Deckenunterseite: Tabelle 3, Zeile 7

aus bewehrtem Beton (Stahlbeton) als Normalbeton C25/30
DIN EN 206, DIN 1045-2

Expositionsklassen gemäß DIN EN 206, DIN 1045-2
bzw. DIN EN 1992-1-1: XC1, W0

Dicke mindestens 16 cm

einschließlich Schalung für Deckenunterseite, für
Plattenränder der Deckenplatte, für Aussparungen und
Durchbrüche gemäß Schalplanung
einschließlich Montageunterstützungen

einschließlich Bewehrung gemäß der statischen
Berechnung,
Pos. DD1, Seiten 258 bis 263
- Betonstahl B500A M/S
- Matte Q188A oder Matte R188 A, oben + unten

einschließlich Zulagebewehrung zur Grundbewehrung,
Unterstützungskörbe, Abstandhalter und Zulagebewehrung
gemäß Durchstanznachweis

einschließlich Zulagebewehrung für deckengleiche
Unterzüge gemäß Statischer Berechnung, Seite 264 bis
266

einschließlich Randbewehrung, Bewehrungsbügel und dgl.
Biegeformen nach Bewehrungsplan
einschließlich Anschlussbewehrung für anschließende
Bauteile

einschließlich fachgerechtes Anarbeiten an
Durchdringungen
Menge: 41,000 m2

**03.02.0012 Zulage für Deckendurchbrüche 150 x 150 mm in Dachdecke**
Zulage für Deckendurchbrüche 150 x 150 mm in Dachdecke

Zulage zum Herstellen von quadratischen
Deckendurchbrüchen in der Deckenplatte für die
Durchführung haustechnischer Installationen (Heizung,
Sanitär, Lüftung, Elektro).

Die Position umfasst das maßgenaue Einmessen, das
Liefern und Einbauen der erforderlichen Schalungskörper
(z. B. aus Hartschaum, Holz oder
Kunststoff-Aussparungsboxen) vor dem Betonieren sowie
das spätere Ausschalen und Reinigen der
Durchbruchsleibungen.

Die Deckenbewehrung ist fachgerecht um die Aussparung
herumzuführen beziehungsweise nach statischen Vorgaben
abzufangen.

Abmessungen: 150 mm x 150 mm
Menge: 4,000 Stüc

**03.02.0013 Dachattika, C25/30, d = 15 cm**
Dachattika, C25/30, d = 15 cm

Attika aus Ortbeton als Drempel/Überzug

Oberfläche glatt

Anforderungen an die Ebenheit nach DIN 18 202:2019-07
Tabelle 3, Zeile 7

aus bewehrtem Beton (Stahlbeton) als Normalbeton C25/30
DIN EN 206, DIN 1045-2

Expositionsklassen gemäß DIN EN 206, DIN 1045-2
bzw. DIN EN 1992-1-1: wie Dachdecke

Dicke:  mindestens 15 cm
Höhe:  mindestens 42 cm ab OK Decke

einschließlich Schalung für Seitenflächen, für
Wandenden, für Aussparungen und Durchbrüche bis 1 m²
gemäß Schalplanung
einschließlich Montageunterstützungen

einschließlich Bewehrung

einschließlich Längsbewehrung, Randbewehrung,
Bewehrungsbügel und Anschlussbewehrung für
anschließende Bauteile

einschließlich Ausbildung von Wandecken

einschließlich fachgerechtes Anarbeiten an
Durchdringungen

Einbauort: Dachattika als Überzug
Menge: 18,000 m

**03.02.0014 Zulage für Deckendurchbrüche 150 x 150 mm in Dachdecke**
Zulage für Wanddurchbrüche 150 x 150 mm in Attika

Zulage zum Herstellen von quadratischen Durchbrüchen in
der Attika für die Durchführung haustechnischer
Installationen (Niederschlagsentwässerung).

Die Position umfasst das maßgenaue Einmessen, das
Liefern und Einbauen der erforderlichen Schalungskörper
(z. B. aus Hartschaum, Holz oder
Kunststoff-Aussparungsboxen) vor dem Betonieren sowie
das spätere Ausschalen und Reinigen der
Durchbruchsleibungen.

Die Attikabewehrung ist fachgerecht um die Aussparung
herumzuführen beziehungsweise nach statischen Vorgaben
abzufangen.

Abmessungen: 150 mm x 150 mm
Menge: 2,000 Stüc

#### 03.03 Putzarbeiten

*Hinweis*
Vorbemerkungen

Der Putz ist auf die Wände aus Mauerwerk anzubringen:

Die Bearbeitung der Leibungen von Öffnungen gehören
nicht zur Fläche und sind gemäß VOB Teil C ATV DIN
18350 in separater Position beschrieben.

Die beschriebenen Leistungen sind komplett und
zusammenhängend als Putzsystem gemäß ATV DIN 13350 und
nach den Vorschriften des Systemherstellers
auszuführen. Besonders zu beachten sind die
Sicherheitsdatenblätter der verwendeten Erzeugnisse.

**03.03.0001 Putz auf Mauerwerkswand, innen**
Putz auf Mauerwerkswand, innen

Innenwandputz auf Wänden aus Mauerwerk

Höhe der Wände über 3,00 m bis 4,00 m

Mineralischer Innenputz PII aus Unterputz und Oberputz
einschließlich Putzuntergrundvorbereitung
einschließlich fachgerechten Anschlüssen

mit gefilzter Putzoberfläche, Qualitätsstufe Q2
u.a für Feuchträume (WC-Räume)
vorbereitet für nachfolgende Fliesenbelegung oder
Farbbeschichtung gemäß Raumbuch

Druckfestigkeit mindestens 2,0 N/mm²
Putzgrund Bestandsziegel und Kalksandstein (KS)

Putzbewehrung aus Gittergewebe, alkalibeständig
(Glasfaser-Armierungsgewebe, Maschenweite 5 mm)
an den Übergängen zwischen Bestandsmauerwerk und
Ausmauerung sowie an den Materialübergängen zu den
Unterzügen und Türstürzen als Fertigteilstürze
einbetten
durch Einlegen eines Putzbewehrungsstreifens

Putzdicke im Mittel 15 mm

Einhaltung der erhöhten Ebenheitstoleranzen nach DIN
18202, Tabelle 3, Zeile 3. ist Bestandteil der
Leistung.
Menge: 150,000 m2

**03.03.0002 Putzanschlussprofil**
Putzanschlussprofil

Putzanschlussprofil aus verzinktem Stahl für Anschluss
an Türfutter, Stahlzargen, Sockel in Wandputz einbauen

Die Putzanschlussprofile sind vorab zu bemustern und
deren Verwendung durch den Bauherrn freizugeben.
Menge: 10,000 m

**03.03.0003 Kantenschutzprofil**
Kantenschutzprofil

liefern und einbauen eines Kantenschutzes mit
Kantenschutzprofil (Eckschutzschiene) aus verzinktem
Stahl zum Schutz von Wandecken und Türleibungen ohne
Türzarge

Die Kantenschutzprofile sind vorab zu bemustern und
deren Verwendung durch den Bauherrn freizugeben.
Menge: 30,000 m

*Hinweis*
Außenputzflächen instand setzen

**03.03.0004 Oberfläche untersuchen und Untergrund prüfen**
Oberfläche untersuchen und Untergrund prüfen

Oberfläche des Putzes untersuchen
durch Sichtprüfung und Abklopfen, ob dieser fest,
schmutz-, staub-, öl- und fettfrei, eben, trocken und
tragfähig ist sowie mindestens eine Abreißfestigkeit
von 0,08 N/mm² aufweist,
einschließlich Feststellen von losem Putz

Schad- und Hohlstellen kennzeichnen.

Erstellen eines Schadensprotokolls zur Übergabe an den
AG und Abstimmung der weiteren Bauausführung mit dem AG
und dem Bauüberwacher

Die dauerhafte Verträglichkeit zwischen einer eventuell
vorhandenen Beschichtung und der nachfolgenden
Beschichtung ist zu prüfen.
(Ausschließen schädigender Wechselwirkungen)
Menge: 40,000 m2

**03.03.0005 Reinigen der Putzflächen**
Reinigen der Putzflächen durch Abbürsten

Verunreinigungen jeglicher Art einschließlich nicht
tragfähiger Putzschichten mittels scharfem Stahlbesen
entfernen sowie derer Nachbehandlung einschließlich
fachgerechter Entsorgung des anfallendes Materials

Schmutz, Staub und lose Bestandteile von den malermäßig
zu überarbeitenden Flächen entfernen.

Anfallendes Material ist vollständig zu sammeln und
gemäß den gesetzlichen Vorschriften zu entsorgen.

Ableiten in die Regenfallleitungen ist nicht zulässig.
Menge: 40,000 m2

**03.03.0006 Oberfläche/Untergrund des Putzes grundieren**
Oberfläche/Untergrund des Putzes grundieren

Streichen einer oberflächenverfestigenden,
Saugfähigkeit regulierenden, haftvermittelnden, leicht
hydrophobierender Grundbeschichtung mit einem
wasserverdünnbaren Konzentrat, geeignet für vorhandenen
Untergrund und nachfolgende Überholungsbeschichtung.

angebotenes Erzeugnis:'
.............................................'
(vom Bieter einzutragen)

Schadstellen und Löcher schließen und Oberfläche dem
Bestand anpassen ist Leistungsinhalt der Position.
Menge: 40,000 m2

**03.03.0007 Zwischen- und Schlussbeschichtung**
Zwischen- und Schlussbeschichtung

Zwischen- und Schlussbeschichtung auf Silikatbasis,
natürlich schimmel- und pilzhemmend, strukturerhaltend,
tuchmatt.

Liefern und Auftragen einer wetterbeständigen, hoch
wasserdampfdurchlässigen, spannungsarmen und
hochdiffusionsfähigen Fassadenfarbe auf Silikatbasis
(nach DIN 18363, 2.4.1) für außen. Die Beschichtung
bietet durch ihre natürliche Alkalität einen
hochwirksamen, mineralischen Schutz gegen Algen- und
Pilzbefall als Zwischen- und Schlussbeschichtung.

Produkteigenschaften:
Fassadenfarbe (hochwertige Dispersions-Silikatfarbe)
mit hoher CO2-Durchlässigkeit und optimalem
Feuchtemanagement. Verbindet sich durch Verkieselung
unlösbar mit mineralischen Untergründen. Extrem
langlebig, nicht filmbildend, kreidungsstabil und von
Natur aus mineralisch resistent gegen Algen- und
Pilzbefall.

Bauphysikalische Werte:

sd-Wert (EN ISO 7783):
< 0,01 m, Klasse V1 (hoch diffusionsfähig)

Wasserdurchlässigkeitsrate (EN 1062-3):
£ 0,1 kg /(m² · h°5), Klasse W3 (niedrig)

Farbton nach Farbkonzept und Wahl des Auftraggebers
(bevorzugt mit absolut lichtbeständigen, anorganischen
Pigmenten), z.B . HELL-Rose KEIM 838672,
Menge: 40,000 m2

#### 03.04 Dachabdichtungsarbeiten

*Hinweis*
Vorbemerkung zum Hauptdach

Für die Ausführung der Dachabdichtung gelten die
Grundregeln des Dachdeckerhandwerks und die Regeln für
Abdichtung mit Flachdachrichtlinie sowie die
Verarbeitungsregeln des Herstellers.

Das Dach ist unbelüftet (Warmdach).

Die Dachflächen besteht aus Beton ohne Gefälle.

Es ist eine neue 1-lagige Dachabdichtung mit
Kunststoffbahnen vorgesehen.

Das geplante Dach weist folgenden Dachaufbau auf
Voranstrich als Grundierung
1-lagige Dampfsperr- und Ausgleichsschicht
2-lagige Gefälledämmschicht
1-lagige Kunststoffabdichtungsbahnen, geklebt
5 cm Bekiesung

Es ist ein Systemdachaufbau mit einer erweiterten
Dichtigkeitsgarantie bis zu 10 Jahren anzubieten!

Die objektbezogene Dichtigkeitsgarantie ist mit einer
Garantie-Urkunde schriftlich zu bestätigen.

Die Ausführung der erforderlichen Anschlussdetails sind
Bestandteil der Leistung.

Bei Witterungsverhältnissen, bei denen Baustoffe
jedweder Art durch z.B. Wind vom Dach weggeweht werden
können, sind Sicherungsmaßnahmen zwingend!
Herumfliegende Materialen sind auszuschließen.

**03.04.0001 Dachfläche für Dachabdichtung vorbereiten**
Dachfläche für Dachabdichtung vorbereiten

Vorhandene Dachfläche (bauseits vorhandene Rohdecke aus
Beton) vorbereiten, Dachfläche von Staub und losen
Teilen säubern. Hochstehende Kanten und Grate
egalisieren, scharfkantige Unebenheiten entfernen und
mit scharfen Besen besenrein abfegen.
Anfallenden Schutt und loses Material vom Dach schaffen
und entsprechend den kommunalen Vorschriften entsorgen.
Menge: 38,000 m2

**03.04.0002 Voranstrich auf Dachfläche für Dachabdichtung**
Voranstrich auf Dachfläche für Dachabdichtung

trockene und besenreine Dachfläche gut deckend mit
Haftgrund als lösemittelhaltiger schnelltrocknender
Elastomerbitumen - Voranstrich (Kaltbitumenvoranstrich)
für nachfolgende Dampfsperre vorstreichen

Verbrauch nach Angaben des Herstellers für saugende
Untergründe. Der Voranstrich soll vor Aufbringen der
nächsten Lage ausreichend ablüften.

Die Belegreife der Betonfläche ist durch den AN zu
prüfen und zu protokollieren.

angebotenes Erzeugnis:'
....................................................'
(vom Bieter einzutragen)
Menge: 38,000 m2

**03.04.0003 Dampfsperre mit Bahnen**
Dampfsperre mit Bahnen

Dampfsperre als dampfdichte Schicht gemäß DIN 4108 Teil
3
aus Elastomerbitumen-Dampfsperrschweißbahn DIN EN 13970

Dicke 4,0 mm, mit Einlage aus
Aluminiumpolyesterkombination und Kombinationsträger
(KTG), (wasserdampfdiffusionsäquivalente
Luftschichtdicke sd ³ 1500 m), oberseitig fein besandet

zugleich als Dampfsperr- und Ausgleichsschicht,
Unterseite mit Rillenprägung und leicht abschmelzbarer
Folie, streifenweise schweißen, Nähte schweißen

einschließlich der erforderlichen
Untergrundvorbereitung
einschließlich des fachgerechten und dampfdichten
Anschlusses an aufgehende Bauteile und Durchdringungen
wie Gully, Dunstrohre etc.

Die Dampfsperre wird bis Vorderkante Außenwanddämmung
(Dämmschicht an Attika) geführt und ist an allen An-
und Abschlüssen sowie Durchbrüchen anzuschließen.

angebotenes Erzeugnis:'
....................................................'
(vom Bieter einzutragen)

Die Dampfsperre soll gleichzeitig die Funktion der
Behelfsabdichtung erfüllen.

Hinweis zur zuverlässigen Preiskalkulation:
Abrechnung gemäß ATV DIN 18338 erfolgt die Berechnung
der Fläche bis zum begrenzenden Bauteil Attika. Die
Abrechnung der Dampfsperre am aufgehenden Bauteil und
auf der Attika erfolgt in nachfolgender Position.
Menge: 38,000 m2

**03.04.0004 Attikaanschluss der Dampfsperre**
Attikaanschluss der Dampfsperre

Attikaanschluss an Bauteil aus Mauerwerk

Höhe:  ca. 42 cm
Breite:  ca. 15 cm

einschließlich Wandfläche und Oberkante der Attika mit
Voranstrich grundieren. Verbrauch nach Angaben des
Herstellers für saugende Untergründe. Der Voranstrich
soll vor Aufbringen der nächsten Lage ausreichend
ablüften.

Ausgleichs- und Dampfsperrbahn der Dachfläche
streifenweise bis zur Vorderkante der Attika
aufschweißen

einschließlich Dämmstoffkeil an Attikaanschluss
verlegen und fixieren

Die Werkstoffe der vorgenannten Positionen sind zu
verwenden.
Menge: 18,000 m

**03.04.0005 Wandanschluss der Dampfsperre**
Wandanschluss der Dampfsperre

Wandanschluss an Bauteil aus Mauerwerk

Höhe:  ca. 50 cm

einschließlich Wandfläche mit Voranstrich grundieren.
Verbrauch nach Angaben des Herstellers für saugende
Untergründe. Der Voranstrich soll vor Aufbringen der
nächsten Lage ausreichend ablüften.

Ausgleichs- und Dampfsperrbahn der Dachfläche
streifenweise bis Oberkante des Wandanschlusses
aufschweißen

einschließlich Dämmstoffkeil an Wandanschluss verlegen
und fixieren

Es sind die Werkstoffe der vorgenannten Positionen zu
verwenden.
Menge: 8,000 m

**03.04.0006 Gefälledämmschicht für Warmdach**
Gefälledämmschicht für Warmdach

Wärmedämmschicht für nicht belüftetes Dach,
als Gefälledämmung mit Wärmedämmung aus expandiertem
Polystyrol-Hartschaum nach DIN EN 13163,
bestehend aus Flachdachdämmplatten als Gefälleelemente
inklusive Kehl- und Gratplatten,
Anwendungstyp DAA dh nach DIN 4108-10, zulässige
Dauerdruckbeanspruchung bei Stauchung < 2%: 45 kPa
schwundfrei, FCKW-frei,
Bemessungwert der Wärmeleitfähigkeit 0,040 W/mK,
Brandverhalten Klasse E gemäß DIN 13501-1,
schwerentflammbar, Baustoffklasse B1 nach DIN 4102,
Gefälle mindestens 2%,
Dicke mindestens 8 cm bis 28 cm, mittlere Dicke 15 cm
in Platten, zweilagige Verlegung, Plattenstöße versetzt
angeordnet, dicht gestoßen auf vorhandener ebener
dampfdichter Schicht gemäß Verlegeplan des Herstellers
verlegen und streifenförmig mit geeignetem
Dämmstoffkleber (z.B. PUR-Dämmstoffkleber) mit
Untergrund und Lagen untereinander geklebt verlegen,
geeignet für nachfolgende zweilagige Abdichtung
einschließlich Vorbehandlung für nachfolgende
Dachabdichtung

Anzahl der Klebestreifen bei geschlossenen Gebäuden
bis 5,00 m Höhe gemäß Herstellerangabe des
Systemherstelles für verklebte Verlegung. Verbrauch pro
Streifen gemäß Herstellerangabe.

Mit der ersten Lage soll ein durchgehendes Gefälle
hergestellt werden. Die zweite Lage besteht aus einer
durchgehenden Lage aus Flachdachdämmplatten.

einschließlich der fachgerechten Anarbeitung an
aufgehende Bauteile, Durchdringungen.

Der Verlegeplan und Gefälleplan ist vom AN vorzulegen.
Dabei ist insbesondere darauf zu achten, dass sich auch
bei einem zu erwartenden Jahrhundertregen das
Regenwasser nie mehr als 4,5 cm hoch anstauen kann. Ab
diesem Zustand muss die Entwässerung über die
Notüberläufe erfolgen.

angebotenes Erzeugnis:'
....................................................'
(vom Bieter einzutragen)
Menge: 38,000 m2

*Hinweis*
Dachabdichtung

Einwirkungsklasse  nach DIN 18531-1: IA
Anwendungsklasse nach DIN 18531-1: K2

Die Windsogsicherung soll durch Verkleben erfolgen.

Der Nachweis und die Berechnung der notwendigen
Windsogsicherung sind durch den Auftragnehmer
vorzulegen.

An- und Abschlüsse sind, wenn nicht anders beschrieben,
entsprechend den Fachregeln für Abdichtungen
-Flachdachrichtlinen- des Zentralverbandes des
Deutschen Dachdeckerhandwerkes auszuführen.

**03.04.0007 Einlagige Dachabdichtung mit Bahnen, verklebt**
Einlagige Dachabdichtung mit Bahnen, verklebt

Einlagige Dachabdichtung, EVA-BV-K-PV/GV-1,5 SK
gemäß DIN 18 531-1-5 DE/E1 und DIN SPEC 20000-201,
aus Ethylen-Vinylacetat-Terpolymer-Kunststoffbahnen
(EVA) mit außergewöhnlich hohem Anteil an hochpolymeren
Feststoffen (ca. 90%), weich elastisch, nicht durch
Weichmacher elastifiziert, mit hochwertiger,
durchgehend homogener Dichtschicht (keine
unterschiedlichen Schichten - Ober- oder Unterschicht)
und nicht durch eine Einlage getrennt, mit
unterseitiger Kaschierung aus Polyestervlies/Glasvlies
und Selbstklebeschicht, mit integrierter
Brandschutzlage zur direkten Verklebung auf
unkaschiertem Steinwolle-Dachdämmplatten, bitumenfrei,
bitumenverträglich, dämmstoffneutral, durchwurzelungs-
und rhizomfest nach FLL,
günstiges Diffusionsverhalten (µ < 20.000),
Klasse E nach DIN EN 13501-1, widerstandfähig gegen
Flugfeuer und strahlende Wärme (harte Bedachung) nach
DIN CEN/TS 1187(Broof t1) für geprüfte Bauarten,
mit CE-Kennzeichnung nach DIN EN 13956 (FPC-Zertifikat)
und Nachweis der herstellerbezogenen Praxiserfahrung
von mind. 35 Jahren

Produktdeklaration:
Umwelt-Produktdeklaration (EPD) nach ISO 14025:2006 und
EN 15804:2012+A2:2019/AC:2021
Hersteller zertifiziert nach ISO 9001, ISO 14001, ISO
50001 und ISO 45001.

Dicke: 1,5 mm Dichtschicht +
Kaschierung/Selbstklebeschicht
Farbe: weiß/hellgrau/schiefergrau nach Wahl des AG

fachgerecht und nach Herstellervorschrift kleben,
einschließlich Haftgrund
einschließlich homogener Nahtverbindung.

angebotenes Erzeugnis:'
....................................................'
(vom Bieter einzutragen)

Verklebung auf: Polystyrol-Hartschaum

Hinweis:
Die Verklebung erfolgt direkt auf den zuvor
beschriebenen Polystyrol-Hartschaum einschließlich
Haftgrund des Herstellers der Dachbahn.

Darüber hinaus ist ein statischer Einzelnachweis gemäß
DIN EN 1991-1-4 durch den Hersteller erforderlich und
Bestandteil der Leistungen und in den Einheitspreis
einzukalkulieren.
Menge: 38,000 m2

**03.04.0008 Attikaabdichtung und Linienbefestigung.**
Attikaabdichtung und Linienbefestigung.

Attikaanschluss geklebt mit Linienbefestigung, Holz und
Wärmedämmung an Bauteil aus Beton mit Dachbahn der
Flächenabdichtung

Höhe:  ca. 42 cm abzüglich Gefälledämmung
Breite:  ca. 32 cm

Die an der Attika 5 cm hochgeführte Dachbahn mit einem
Verbundblechwinkel, Abmessungen 5x12 cm, 1 Kantung, und
geeigneten Befestigungsmittel befestigen.

angebotenes Erzeugnis:'
....................................................'
(vom Bieter einzutragen)

Wärmedämmung der Flächenposition, als Zuschnitt, jedoch
in reduzierter Dicke von 60 mm, fachgerecht und nach
Herstellervorschrift an und auf der Attika befestigen.

Baufuniersperrholzplatte BFU-100 G, 5-fach verleimt,
Dicke 25 mm, Kanten gefast, Zuschnitt bis 350 mm,
Ausführung 1-teilig,
auf gedämmter Attika aus Mauerwerk mit
korrosionsgeschützten Schrauben und Dübeln fachgerecht
befestigen.

Zuschnitt aus dem Material der Dachbahn, auf der Attika
bis zur Außenkante und im senkrechten Bereich nach
Herstellervorschrift kleben und mit dem Verbundblech
und der Dachabdichtung verschweißen.

einschließlich Haftgrund gemäß Herstellervorschrift

angebotenes Erzeugnis:'
....................................................'
(vom Bieter einzutragen)

Hinweis zur zuverlässigen Preiskalkulation:
Die Wärmedämmung an der aufgehendem Attika und auf der
Attikakrone sowie die Attikaabdeckung als Bohle aus
einer Holzwerkstoffplatte sind Bestandteil der Leistung
und in den Einheitspreis einzukalkulieren.
Menge: 18,000 m

**03.04.0009 Eckausbildung Attikaanschluss der Dachabdichtung**
Eckausbildung Attikaanschluss der Dachabdichtung

Eckausbildung der Attikaabdichtung zum vorbeschriebenen
Attikaanschlusses liefern und fachgerecht herstellen
Menge: 5,000 Stüc

**03.04.0010 Wandanschluss mit Linienbefestigung und Wärmedämmung**
Wandanschluss mit Linienbefestigung und Wärmedämmung

Wandanschluss an aufgehende Bauteile wie folgt
herstellen:

Die an der Wand 5 cm hochgeführte Dachbahn mit einem
Verbundblechwinkel, Abmessungen 5x 25 cm, 1 Kantung und
geeigneten Befestigungsmittel befestigen.

angebotenes Erzeugnis:'
....................................................'
(vom Bieter einzutragen)

Wärmedämmung der Flächenposition jedoch in reduzierter
Dicke von 60 mm, senkrecht am aufgehenden Bauteil
befestigen.

Kantholz, 3x5 cm, oberhalb in die Dämmung einlegen und
befestigen.

Verbundblech Z-Winkel, Abwicklung 30 cm, 2 Kantungen
als Übergang zum aufgehenden Bauteil fachgerecht
einbauen.

angebotenes Erzeugnis:'
....................................................'
(vom Bieter einzutragen)

Ein 30 cm breiter Zuschnitt aus dem Material der
Dachabdichtung mit der Dachbahn homogen verschweißen
und am aufgehenden Bauteil fachgerecht verkleben.

angebotenes Erzeugnis:'
....................................................'
(vom Bieter einzutragen)

Mit einem Wandanschlussprofil für genutzte Dachfläche,
Höhe ³ 5 cm, aus gepresstem, warmausgehärtetem
Aluminium, EN AW-6060, in ca. 15 cm Abstand von der
Dachabdichtung auf der Anschlussbahn in das aufgehende
Bauteil mit korrosionsgeschützten Schrauben und Dübeln
im Abstand e £ 20 cm befestigen.

angebotenes Erzeugnis:'
....................................................'
(vom Bieter einzutragen)

Die Fuge zwischen Profil und aufgehendem Bauteil, i.M.
ca. 10/10 mm dick, mit dauerelastischem,
witterungsbeständigem Fugendichtstoff entsprechend DIN
18 540 abdichten.

Hinweis zur zuverlässigen Preiskalkulation:
Die Wärmedämmung an der aufgehendem Wand ist
Bestandteil der Leistung und in den Einheitspreis
einzukalkulieren.
Menge: 8,000 m

*Hinweis*
Entwässerungssystem

Einbau eines Haupt-und eines Notentwässerungssystems
nach DIN 1986-100. Die Berechnung ist durch den AN
vorzulegen.

Haupt- und Notentwässerungssystem komplett liefern,
montieren und rückstausicher anschließen.

Das Hauptentwässerungssystem soll das Regenwasser von
der Dachfläche zur Außenwand und über das
Balkonentwässerungssystem über eine gemeinsame
Fallleitung nach unten leiten. Die Fallleitung ist
sichtbar angeordnet.

Das Notentwässerungssystem soll das überschüssige
Regenwasser von der Attika zur Außenwand und über
Speier nach unten leiten.

**03.04.0011 Attikaablauf Edelstahl DN 70 für Hauptentwässerung**
Attikaablauf Edelstahl DN 70 für Hauptentwässerung

Attikaablauf mit direkter Anschlussmöglichkeit für
Dachbahnen mit Klemmflansch als Los- und
Festflanschkonstruktion,
90 Grad Aufkantung für Kunststoff-Abdichtungsbahnen

Attikaablauf aus Edelstahl, nach DIN EN 1253
einschließlich Laub- oder Kiesfang liefern und
fachgerecht einbauen
einschließlich Anschließen der Dachabdichtung an die
Gullydurchführung mit Vorbereiten der Abdichtungsbahnen

Einbau des Attikaeinlaufs mit Gefällstrecke
einschließlich Wärmedämmblock aus Styropor

Rohrdurchführung durch Attika mit Dampfsperrplatte zum
luftdichten Anschließen der Dampfsperre an die
Rohrdurchführung

Attikablauf ohne Einbautiefe,
für Hauptentwässerung mit Freispiegelströmung,

Attikaabläufe an Fallleitungen rückstausicher
anschließen.

Durchmesser: 70 mm, DN 70
Ablaufleistung: ³ 1,7 l/s
bei 35 mm Wasserhöhe auf dem Dach

angebotene Erzeugnisse :'
...............................................'
(vom Bieter einzutragen)
Menge: 1,000 Stüc

**03.04.0012 Entwässerungsleitung DN 70 für Hauptentwässerung**
Entwässerungsleitung DN 70 für Hauptentwässerung

Stahlabflussrohr nach DIN EN 1123, DN 70
mit Steckmuffenverbindungen, aus Stahl, feuerverzinkt
mit zusätzlicher Innenbeschichtung auf duromerer Basis,
als Abzweig und als vertikales Fallrohr

Stahlabfussrohr komplett, einschließlich aller
erforderlichen  Abzweige, Verschlussstopfen,
Dichtungselementen, Rohrstützen, Rohrverbinder,
Rohrschellen, Sicherungsschellen, Stockschrauben usw.
liefern, kraftschlüssig montieren und betriebsfertig
und rückstausicher an Attikagully anschließen.

Ein Rücklaufen zur Fassade ist auszuschließen.

Einbauort: Dachfläche und Außenwand

Im Attikadurchgang ist die Entwässerungsleitung zu
dämmen. Die Anschlussfugen zwischen
Entwässerungsleitung und Wand sind abzudichten.

einschließlich Regenstandrohr mit Reinigungsöffnung

angebotene Erzeugnisse :'
...............................................'
(vom Bieter einzutragen)

Gesamthöhe des Systems: ca. 3,50 m

Hinweis zur zuverlässigen Preiskalkulation:
1 Stück enspricht einem kompletten System vom
Dachablauf zum Anschluss an die Grundleitung
Menge: 1,000 Stüc

**03.04.0013 Attikaablauf Edelstahl DN 70 für Notentwässerung**
Attikaablauf Edelstahl DN 70 für Notentwässerung

Attikaablauf mit direkter Anschlussmöglichkeit für
Dachbahnen mit Klemmflansch als Los- und
Festflanschkonstruktion,
90 Grad Aufkantung für Kunststoff-Abdichtungsbahnen

Attikaablauf aus Edelstahl, nach DIN EN 1253
einschließlich Laub- oder Kiesfang liefern und
fachgerecht einbauen einschließlich Anschließen der
Dachabdichtung an die Dachdurchführung mit Vorbereiten
der Abdichtungsbahnen

Attikaablauf mit tiefgelegtem Rohr und mit
Gefällstrecke
einschließlich Wärmedämmblock aus Styropor

Rohrdurchführung durch Attika mit Dampfsperrplatte zum
luftdichten Anschließen der Dampfsperre an die
Rohrdurchführung

Attikablauf mit Einbautiefe 82 mm,
für Notentwässerung mit Freispiegelströmung,

Durchmesser: 70 mm, DN 70
Ablaufleistung: ³ 2,60 l/s
bei 75 mm Wasserhöhe auf dem Dach

Attikaablauf mit Rechteck-Notablaufspeier,
Oberfläche pulverbeschichtet, Farbton nach Wahl des AG

angebotene Erzeugnisse :'
...............................................'
(vom Bieter einzutragen)

einschließlich Wärmedämmblock aus Styropor
Menge: 1,000 Stüc

**03.04.0014 Strangentlüfter Edelstahl DN 100**
Strangentlüfter Edelstahl DN 100

Strangentlüfter zum oberen Abschluss von
Schmutzwasser-Fallleitungen DN 100 bei Flach geneigten
Dächern mit Dachabdichtungen aller Konstruktionsarten

Zum direkten Anschluss an die Flächenabdichtung mittels
vormontiertem Anschlusskragen aus dem Material und
Farbe der Dachbahn, als zweiteiliges System mit
wärmegedämmter Durchgangshülse zum Anschluss an die
Dampfsperre,
einschließlich exzentrischere Reduzierung 125/110.

Dicke der Wärmedämmung bis 250 mm

Strangentlüfter liefern, fachgerecht einbauen und nach
Herstellervorschrift an die Abdichtung anschließen.
Menge: 1,000 Stüc

*Hinweis*
Dachrandabschluss

**03.04.0015 Abdeckung aus Aluminium für Attika, komplett**
Abdeckung aus Aluminium für Attika, komplett

Abdeckungsprofil aus Aluminium DIN EN 485, komplett
inkl. des erforderlichen Halterungssystems aus
stranggepresstem Aluminium, liefern und fachgerecht
entsprechend den Herstellervorschriften und
Flachdachrichtlinie flucht- und höhengerecht montieren
und eindichten,
Gefälle nach innen 4,5 %
einschließlich Windfeder

Oberfläche: pulverbeschichtet
Farbton nach Wahl des AG

Blendenhöhe: ca. 100 mm
Abdeckung: ca. 380 mm
Abwicklung: ca. 650 mm
Anzahl der Kantungen: 6 Kantungen

angebotenes Erzeugnis:'
....................................................'
(vom Bieter einzutragen)

Abdeckungsprofil mit regensicherer Stoßausbildung durch
Stoßverbinder mit Gummilippendichtung, mit
Niveauplatten zur Regulierung des Quergefälles und der
Höhenflucht, auf Holzwerkstoffplatte mit
korrosionsgeschützten Schrauben und mit 3,5%
Quergefälle montieren.

Je nach Einbaulage und architektonischer Anforderung
wird die Aluminiumabdeckung entweder mit einer
Aufkantung als Anschluss zur Dachverglasung, mit einer
Abkantung (Tropfkante) an den freien Wandenden an der
Fassadenkante oder mit einer Windfeder zum Übergreifen
der Fassadenrinne an der Fassade ausgeführt.
Menge: 18,000 m

**03.04.0016 Zulage Gebäude-Außenecken Attikaabdeckprofil**
Zulage Gebäude-Außenecken Attikaabdeckprofil

Zulage Gebäude-Außenecken Attikaabdeckprofil für
rechtwinklige Außenecken, passend zur Abdeckung der
Attika als Zulage liefern und montieren.
Menge: 5,000 Stüc

**03.04.0017 Abdeckung des Wandanschlusses aus Aluminium**
Abdeckung des Wandanschlusses aus Aluminium

Der Anschluss der Flachdachkonstruktion zur
Vertikalfassade ist mit einem gekanteten
Aluminiumblechen mit Tropfkante herzustellen.

Das 4-fach gekantete Aluminiumblech als  Abschluss an
die Fassade ist als Kappleiste auszubilden und dicht an
die Fassade anzuschließen.

Das Aluminiumblech der Dachrandabdeckung übergreift die
Dämmung imd die Abdichtung im Anschlussbereich.

Die Abdichtung zwischen Dach und Fassade ist mit einer
Dichtungsfolie vorzunehmen.
Menge: 8,000 m

**03.04.0018 Schutzlage als Schutz der Dachabdichtung**
Schutzlage als Schutz der Dachabdichtung

Schutzlage aus Schutzvlies liefern als Schutz der
Dachabdichtung vor mechanischer Beanspruchung  mit 10
cm Überlappung fachgerecht und entsprechend der
Herstellervorschriften verlegen.

Eigenschaften:

Material: 100 % Kunststofffaser (Polypropylen,
Polyester, Acryl, teilweise gemischt, Recyclingfasern)
Festigkeitsklasse GRK 2-3
Dicke ca. 3-4 mm
Gewicht mindestens 300 g/m²
unverrottbar

angebotenes Erzeugnis '
........................................'
(vom Bieter einzutragen)
Menge: 38,000 m2

**03.04.0019 Schutzlage hochführen**
Schutzlage hochführen

Schutzlage aus Schutzvlies, wie vor beschrieben, an der
aufgehenden Dachabdichtung am Dachrand (Attika) und
anderen aufgehenden Bauteilen hochführen.

Anschlusshöhe ca. 10 cm bis 15 cm
Menge: 25,000 m

**03.04.0020 Beet-Einfassung, H= 100 mm**
Beet-Einfassung, H= 100 mm

Beet-Einfassung, Höhe 100 mm, als durch Auflast
gehaltene Aluminium-System-Kiesleiste mit
Entwässerungsöffnungen zur Trennung  der Bekiesunng von
der Entwässungsgullys  liefern und verlegen.
Menge: 2,000 m

**03.04.0021 Bekiesung der Flächen**
Bekiesung der Flächen

Kies für Flächen ohne Vegetation aus gewaschenem
Rundkorn der Körnung 16/22 bis 16/32 mm liefern und
nach Planungsvorgaben gleichmäßig verteilt aufbringen

Dicke der Kiesschicht: 5 cm
Farbe: bunt

Die Kiesmischung ist vorab zu bemustern und deren
Verwendung durch den Bauherrn freizugeben.
Menge: 38,000 m2

#### 03.05 Abdichtung der Bodenplatte

**03.05.0001 Bodenfläche für Abdichtung vorbereiten**
Bodenfläche für Abdichtung vorbereiten

Vorhandene Bodenfläche (bauseits vorhandene Rohdecke
aus Beton) vorbereiten, Bodenfläche von Staub und losen
Teilen säubern. Hochstehende Kanten und Grate
egalisieren, scharfkantige Unebenheiten entfernen und
mit scharfen Besen besenrein abfegen.
Anfallenden Schutt und loses Material vom Dach schaffen
und entsprechend den kommunalen Vorschriften entsorgen.
Menge: 205,000 m2

**03.05.0002 Abdichtung gemäß DIN 18533-2, 1-lagig**
Abdichtung gemäß DIN 18533-2, 1-lagig

Abdichtung von Bodenflächen gegen mäßige Einwirkung von
drückendem Wasser: W2.1-E nach DIN 18533-1

Untergrund Beton,

Abdichtung nach DIN 18533-2,
einlagig, vollflächig kleben, aus
Polymerbitumen-Schweißbahn DIN SPEC 20000 - 202 - BA
PYE-PV 200 S 5 (Dicke 5 mm) mit Polyestervlieseinlage
250 g/m²,
Unterseite mit Rillenprägung und leicht abschmelzbarer
Folie
im Schweißverfahren aufbringen.

angebotenes Erzeugnis:'
....................................................'
(vom Bieter einzutragen)

einschließlich Vorbehandlung des
Abdichtungsuntergrundes
(Reinigen, Egalisieren, Voranstrich)
Menge: 205,000 m2

**03.05.0003 Randausbildung, 1-lagig**
Randausbildung, 1-lagig

Hochführen und Aufschweißen der Abdichtungsbahn an
aufgehenden Bauteilen einschließlich Voranstrich,
Anschlusshöhe bis 15 cm

fix und fertige Leistung
Menge: 155,000 m

#### 03.06 Wärmedämmverbundsystem

*Hinweis*
Vorbemerkungen WDVS

Das WDVS ist auf die Mauerwerkswände (fallweise
Bestandswände mit vorhandenem Putz) anzubringen.

Die Bearbeitung der Leibungen von Öffnungen gehören
nicht zur Fläche und sind gemäß VOB Teil C ATV DIN
18345 in separater Position beschrieben.

Die beschriebenen Leistungen sind komplett und
zusammenhängend als Wärmedämmverbundsystem gemäß ATV
DIN 18345 und nach den Vorschriften des
Systemherstellers auszuführen. Besonders zu beachten
sind die Sicherheitsdatenblätter mit den Angaben zum
Trennen der Dämmstoffplatten. Herumfliegende
Dämmstoffreste, wie z.B. Faserbüschel, sind völlig
auszuschließen.

Das Fassadenputzsystem muss den Schlagregenschutz DIN
4108 Teil 3, Beanspruchungsklasse III erfüllen. Es ist
ein wasserabweisendes, hoch wasserdampfdurchlässiges
Putzsystem mit erhöhter Festigkeit auszuführen.

Das Putzsystem mit 10-jähriger Gewährleistung gegen
Algen- und Pilzbefall besteht aus den Systemkomponenten
Unterputz, Haftvermittler, Oberputz, Grundierung und
einer algenwidrigen Fassadenfarbe als Zwischen- und
Schlussbeschichtung. Für die Ausführung des Putzsystems
gelten die Verarbeitungsrichtlinien der
Zusatzvereinbarung mit dem Systemlieferanten.

Es gelten die Regeln des Deutschen Instituts für
Bautechnik Berlin (DIBt) zur Standsicherheit von
Wärmedämmverbundsystemen.

Für alle Farbflächen ist eine Musterfläche von jeweils
1m² anzufertigen.

Gewählter Systemaufbau:

1.Systemaufbau:
Wärmedämm-Verbundsystem
- Steinwolle-Dämmstoffplatten, in Teilbereichen
Perimeter-Dämmplatten
- mineralische Armierungsschicht (Armierungsmasse und
Glasfasergewebe)
- Zwischenbeschichtung
- mineralischer Oberputz
- Grundierung
- Zwischen- und Schlussbeschichtung

2.Befestigung:
- auf ausreichend tragfähigen Untergrund: kleben und
dübeln

3.Brandschutz:
Nichtbrennbar, Baustoffklasse A2 nach DIN 4102
Baustoffklasse B1 in Teilbereichen mit
Perimeter-Dämmplatten

4.Zulassungen:
Es sind ausschließlich Systemkomponenten entsprechend
der bauaufsichtlichen Zulassung erlaubt.
Es sind nur Steinwolle-Dämmstoffplatten und Dübel mit
entsprechenden bauaufsichtlichen Zulassungen
einzusetzen.

**03.06.0001 Außenwandfläche untersuchen und Untergrund prüfen**
Außenwandfläche untersuchen und Untergrund prüfen

Außenwandoberfläche aus Mauerwerk mit Putz untersuchen
durch Sichtprüfung und Abklopfen, ob diese fest,
schmutz-, staub-, öl- und fettfrei, eben, trocken und
tragfähig ist sowie mindestens eine Abreißfestigkeit
von 0,08 N/mm² aufweist.

Schad- und Hohlstellen kennzeichnen und in den
vorhandenen Fassadenzeichnungen mit Positionsnummern
eintragen.

Die Abreißfestigkeit ist an mindestens 3 Stellen
messtechnisch mit einem geeigneten Messgerät zu
ermitteln und zu protokollieren.

Die dauerhafte Verträglichkeit zwischen einer eventuell
vorhandenen Beschichtung und dem Klebemörtel ist zu
prüfen.

Mit dem Klebemörtel dürfen Unebenheiten bis maximal 2
cm/m ausgeglichen werden.

Hinweis:
Der Untergrund ist auf Verwendbarkeit sowie nach den
Kriterien der allgemein bauaufsichtlichen Zulassungen
zu prüfen. Darüber hinaus ist die DIN 55699 zu
berücksichtigen.

Erstellen eines Schadensprotokolls zur Übergabe an den
AG und Abstimmung der weiteren Bauausführung mit dem AG
Menge: 90,000 m2

**03.06.0002 Reinigen der Putzflächen durch Abbürsten**
Reinigen der Putzflächen durch Abbürsten

Verunreinigungen einschl. nicht tragfähiger
Putzschichten mittels scharfem Stahlbesen entfernen
sowie deren Nachbehandlung
inkl. fachgerechter Entsorgung des anfallenden
Materials
Menge: 30,000 m2

**03.06.0003 Saugenden Untergrund grundieren**
Saugenden Untergrund grundieren

Streichen einer oberflächenverfestigenden,
Saugfähigkeit reduzierenden, haftvermittelnden
Grundbeschichtung mit einem wasserverdünnbaren,
siloxanhaltigen Grundbeschichtungsstoff auf Arylbasis,
transparent und pigmentiert für kreidende, sandende und
saugende Untergründe

angebotenes Erzeugnis:'
..............................................'
(vom Bieter einzutragen)
Menge: 90,000 m2

**03.06.0004 Polystyroldämmplatten-Dämmplatten 035 anbringen durch Verkleben, Dicke = 60 mm**
Polystyroldämmplatten-Dämmplatten 035 anbringen durch
Verkleben, Dicke = 60 mm

Wärmedämmplatten mit Stufenfalz
aus Polystyrol-Hartschaum EPS 035 nach DIN EN 13163,
Anwendungstyp WAP nach DIN 4108-10, FCKW-frei,
zugelassen für WDV-Systeme mit WDVS-Lastklasse = 0,15
kN.
Die Verdübelung unter dem Bewehrungsgewebe muss in der
Dämmstoffzulassung geregelt sein.
Bemessungswert der Wärmeleitfähigkeit 0,035 W/(mK),
schwer entflammbar nach DIN 13501-1, Euroklasse E,
liefern und den Richtlinien des Fachverbandes
Wärmedämm-Verbundsysteme entsprechend mit einem
mineralischen, vergüteten Klebemörtel auf
Kalk-Zementbasis kleben, auf tragfähigen Untergrund
(Abreißfestigkeit mind. 0,08 N/mm² Mauerwerk mit Putz).
Platten im Verband, planeben und absolut press gestoßen
verlegen.
Eventuell offene Fugen bei den Plattenfugen mit zum
System gehörenden Füllschaum ausschäumen.
Unebenheiten mit einem Schleifbrett abschleifen.

Plattendicke: 60 mm
Format: 100 cm x 50 cm

angebotenes Erzeugnis:(vom Bieter einzutragen)

Dämmplatte:  '
..............................................'

Klebemörtel:  '
..............................................'
Menge: 75,000 m2

**03.06.0005 Perimeter-Dämmplatten 032 anbringen durch Verkleben, Dicke = 60 mm**
Perimeter-Dämmplatten 032 anbringen durch Verkleben,
Dicke = 60 mm

Wärmedämmplatten mit stumpfem Rand aus expandiertem
Polystyrol-Hartschaum EPS 032 nach DIN EN 18163, PS 30
SE, Anwendungstyp PW nach DIN V 4108-10 für
Perimeterdämmung bauaufsichtlich zugelassen,
schwundfrei, FCKW-frei, Bemessungwert der
Wärmeleitfähigkeit 0,035W/mK, den Richtlinien des
Fachverbandes Wärmedämm-Verbundsysteme entsprechend,
FCKW-frei, schwerentflammbar nach DIN 4102, Euroklasse
E nach EN 13501-1, liefern.

Auftragen der Grundierung (Haftgrund) auf trockenen und
sauberen Untergrund, als zum System passendem
zementverträglichen Dispersionsspachtel.

Hartschaumplatte mit einem wasserabdichtenden
Klebstoff, gemischt aus zementverträglichem
Dispersionsspachtel und 100 Gew.% Portlandzement (1:1)
auf tragfähigen, vorbehandelten und grundierten
Untergrund  (Abreißfestigkeit mind. 0,08 N/mm²:
Mauerwerkoberflächen mit Putz) vollflächig kleben.
Platten im Verband, planeben und absolut press gestoßen
verlegen.

Die Sockeldämmung ist im Spritzwasserbereich (ca. 50 cm
über Geländeoberkante) und auf die zu dämmende Fläche
im Erdreich, mindestens ca. 30 cm unter der späteren
Geländeoberkante auszuführen.

Eventuell offene Fugen zwischen den Dämmplatten mit zum
System gehörenden Füllschaum ausschäumen.
Unebenheiten mit einem Schleifbrett abschleifen.
Plattendicke: 80 mm

angebotenes Erzeugnis:(vom Bieter einzutragen)

Dämmplatte:  '
..............................................'

Zulassungsnummer:'
..............................................'

Klebstoff:  '
..............................................'
Menge: 15,000 m2

**03.06.0006 Hohlkehle an Plattenunterkante ausbilden**
Hohlkehle an Plattenunterkante ausbilden

Ausbildung einer Hohlkehle an der Plattenunterkante im
erdberührten Bereich der Sockeldämmung durch Anschrägen
der Dämmplattenkante auf ca. 45° über die gesamte
Plattendicke.
Menge: 3,000 m

**03.06.0007 Verdübeln der Polystyroldämmplatten 035 geklebter und gedübelter Systeme, d= 60 mm**
Verdübeln der Polystyroldämmplatten 035 geklebter und
gedübelter Systeme, d= 60 mm

Verdübeln geklebter und gedübelter Systeme als Zulage

Verdübeln der Polystyroldämmplatten 035 des geklebten
und gedübelten Systems mit zugelassenen Thermodübeln
gemäß Fachverband WDVS

Zusätzliche Befestigung der Dämmplatten mit
bauaufsichtlich zugelassenen Thermodübeln,
Tellerdurchmesser 60 mm liefern und anbringen.

Dübeltyp gemäß Wandbaustoff, Untergrund und
Dämmstoffdicke.
Anzahl der Dübel/m² nach der
Dübel-/WDV-Systemlastklasse, entsprechend den
Verarbeitungsrichtlinien bzw. der bauaufsichtlichen
Zulassung des angebotenen WDV-Systems.

Dübellastklasse laut den am Objekt ermittelten
Dübelauszugswerten
Dübelverankerung im tragfähigen Wandbaustoff prüfen.
Auszugsversuche sind durch den Auftragnehmer
auszuführen.
Verankerungstiefe mind. 25 mm im tragfähigen Mauerwerk
(Nichttragende Schichten sind zu berücksichtigen, also
zu überbrücken!).

Verdübelungsbild entsprechend den
Verarbeitungsrichtlinien des Systemherstellers und
unter Einhaltung des vorgegebenen Dübelrasters gemäß
Vorgaben des Fachverbandes,

Dübelanzahl gemäß Standsicherheitsnachweis:

für Windzone WZ 2, Binnenland, tragfähiger Untergrund

WDVS-Lastklasse: 0,15 KN
Mindestdübelanzahl:= 6 Stück/m²
gewählte Anzahl:= 6 Stück/m²

Anzahl entsprechend der WDVS-Zulassung

Der Dübelkopf soll versenkt entsprechend der Rondelle
zur Dämmstoffoberfläche sitzen und daher vertieft
montiert werden.
Vor der Bohrung des Dübelloches ist daher eine
Tellervertiefung im Dämmstoff mit Senkfräser
auszuarbeiten.

Wandbaustoff: Mauerwerk
Dübel (Typ/Länge):  Thermodübel UEZ II 8/60
Länge: bis 115 mm

angebotenes Erzeugnis:'
..............................................'

Zulassungsnummer:'
..............................................'
(vom Bieter einzutragen)
Menge: 75,000 m2

**03.06.0008 Verdübeln der Perimeter-Dämmplatte 035 geklebter und gedübelter Systeme, d = 60 mm, versenkt**
Verdübeln der Perimeter-Dämmplatte 035 geklebter und
gedübelter Systeme, d = 60 mm, versenkt

wie vor, jedoch Verdübeln der Perimeter-Dämmplatten

Anzahl entsprechend der WDVS-Zulassung
Menge: 15,000 m2

**03.06.0009 Kantenschutz mit Gewebeeckschutzwinkel herstellen**
Kantenschutz mit Gewebeeckschutzwinkel herstellen
(Systemgewebe)

Liefern und Herstellen des Kantenschutzes mit
Eckwinkeln aus Kunststoffeckschutzschiene mit
Systemgewebe als Zulage zur Systemarmierung.
Vor der vollflächigen Armierung Armierungsmörtel
anbringen und Gewebeeckwinkel einbetten.
Armierungsgewebe der Flächenarmierung über den
Eckwinkel (bis zur Eckkante - mindestens 10 cm
Überlappung) legen, einbetten und verspachteln.
Schenkellänge: 11/13 cm

angebotenes Erzeugnis:'
..............................................'
(vom Bieter einzutragen)
Menge: 15,000 m

**03.06.0010 Putzabschlussprofil mit PVC-Kante**
Putzabschlussprofil mit PVC-Kante

Verlegen der systemzugehörigen Putzabschlussprofile mit
PVC-Sichtkante für Putzabschlüsse oder -übergänge in
den festgelegten Bereichen. Vollflächiges Einbetten in
die systemzugehörige Armierungsmasse.

angebotenes Erzeugnis:'
..............................................'
(vom Bieter einzutragen)
Menge: 25,000 m

**03.06.0011 Kantenschutz und Systemanschluss für Leibungen**
Kantenschutz und Systemanschluss für Leibungen

Herstellen des Kantenschutzes mit Kantenschutzprofil
(Eckschutzschiene) und Anputzleiste (mit integriertem
Fugendichtband) als Anschluss an Fenster- und
Fenstertürleibungen

Herstellen des Kantenschutzes wie vor

Ausbilden einer wind- und schlagregendichten,
bewegungsaufnahmefähigen Systemanschlussfuge mit
Anputzleiste, bestehend aus:
Kunststoffleiste, selbstklebend
integriertem, komprimiertem Fugendichtband
Glasfasergewebestreifen (entsprechend der
bauaufsichtlichen System-Zulassung)
Schutzlasche zur Aktivierung des Dichtbandes
Putzanschlag mit Kellenschnittvorgabe
Aktivieren des integrierten Fugendichtbandes nach
Fertigstellung der Putzarbeiten durch seitliches
Abbrechen der Schutzlasche.
Die Anputzleisten sind an den Leibungen stoßfrei zu
verlegen.

3.Einbauen von Sturzeckwinkel-Armierungselementen mit
systemzugehörigem Gewebe im Sturz-/Leibungsbereich mit
Inneneck- und Diagonalarmierung.

4.Einbau von Diagonalarmierungen an den Ecken der
Gebäudeöffnungen durch Liefern und Anbringen von
Diagonalarmierung - Armierungspfeilen 40 x 33 cm aus
Glasfasergewebe - als zusätzliche Verstärkung unter der
systemgerechten Armierung

Armierungsmasse gemäß nachfolgender LV-Position

Angebotene Erzeugnisse:(vom Bieter einzutragen)

Kantenschutz:'
..............................................'

Anputzleiste:'
..............................................'

Sturzeckwinkel:'
..............................................'

Diagonalarmierung:'
..............................................'
Menge: 21,000 m

**03.06.0012 Mineralische Armierungsschicht auf Fassade bringen**
Mineralische Armierungsschicht auf Fassade bringen

Liefern und Auftragen einer vollflächigen
Armierungsschicht

Vollflächige Armierung mit mineralischer
Armierungsmasse und systemzugehörendes Glasfasergewebe,
alkalibeständig und Diagonalarmierung an
Öffnungsecken*, auf Wärmedämmung.

*Bei Leibungsöffnungen erfolgt der Einbau von
Sturzeckwinkeln und Diagonalarmierung, Abrechnung
erfolgt in separater Position "Kantenschutz und
Systemanschluss bei Leibungen".

Armierungsschicht mit mineralischem Klebe- und
Armierungsmörtel auf vorbereitete Wärmedämmplatten
volldeckend und vollflächig auftragen und dabei
alkalibeständiges Armierungsgewebe eindrücken und
planspachteln für vorgesehenen Oberputz,
Armierungsgewebe mit Gewebestößen 10 cm überlappen.

Eigenschaften des Klebe- und Armierungsmörtels:

Mörtelklasse  EN 998-1CS III
Brandverhalten EN 13501-1  :A1, nicht brennbar
Biegezugfestigkeit  EN 1015-11  3,3 N/mm²
DruckfestigkeitEN 1015-11  7,3 N/mm²
E-Modul dynamischTP BE-PCC  6.000 N/mm²
Wasserdampfdiffussionswiderstand = 25
WasseraufnahmeETAG 004= 0,5 kg/m²
WasseraufnahmeklasseEN 998-1W2

Angebotene Erzeugnisse: (vom Bieter einzutragen):

Armierungsschicht:  '
..............................................'

Armierungsgewebe:'
..............................................'
Menge: 75,000 m2

**03.06.0013 Armierungsschicht auf Perimenterdämmplatten**
Armierungsschicht auf Perimenterdämmplatten

Liefern und Auftragen einer vollflächigen
Armierungsschicht

Vollflächige Armierung mit einer organischen
Spachtelmasse mit Zementzusatz und systemzugehörigem
Armierungsgewebe, alkalibeständig und Diagonalarmierung
an Öffnungsecken* auf Perimeterdämmung.

*Bei Leibungsöffnungen erfolgt der Einbau von
Sturzeckwinkeln und Diagonalarmierung, Abrechnung
erfolgt in separater Position "Kantenschutz und
Systemanschluss bei Leibungen".

Armierungsschicht mit organischer Spachtelmasse mit
Zementzusatz auf vorbereitete Wärmedämmplatten
vollflächig auftragen und dabei alkalibeständiges
Armierungsgewebe eindrücken und planspachteln für
vorgesehenen Oberputz, Armierungsgewebe mit
Gewebestößen 10 cm überlappen.
Schichtdicke ca. 3 bis 4 mm zzgl.
Egalisierungsspachtelung.

Angebotene Erzeugnisse:(vom Bieter einzutragen):

Armierungsschicht:  '
..............................................'

Armierungsgewebe:'
..............................................'

einschließlich lükenloses Ausbessern der
Dämmstoffschicht

Die Armierungsschicht auf das WDVS der vorgenannten
Position und die Armierungsschicht auf den
Perimenterdämmplatten bilden nicht eine Ebene, sondern
sind mit Versatz und zusätzlicher Fugenausbildung
geplant.
Rissbildung ist durch ein durchgehendes
Armierungsgewebe auszuschließen.
Menge: 15,000 m2

**03.06.0014 Zwischenbeschichtung für mineralischen Oberputz**
Zwischenbeschichtung für mineralischen Oberputz

Liefern und Auftragen einer Zwischenbeschichtung für
nachfolgende mineralische Beschichtungen

Zwischenbeschichtung als gefüllter, pigmentierter,
alkalibeständiger, wasserdampfdurchlässiger,
saugfähigkeitsregulierender, haftvermittelnder
Voranstrich auf Basis Kaliwasserglas für nachfolgende
mineralische Putze und Beschichtungen mit gutem Füll-
und Deckvermögen und zur Farbton- und
Untergrund-Saugfähigkeitsregulierung sowie zur
Verbesserung der Verarbeitungseigenschaften für
mineralische Beschichtungen.

Farbton nach Farbkonzept und Wahl des AG

angebotenes Erzeugnis:'
..............................................'
(vom Bieter einzutragen)
Menge: 90,000 m2

**03.06.0015 Mineralischer Oberputz, K 1,5**
Mineralischer Oberputz, K 1,5

Mineralischer Oberputz als Kratzputzstruktur auf
Fassade aufbringen auf vorhandener Armierungsschicht

Liefern, Auftragen und Strukturieren einer
witterungsbeständigen, hydrophoben und sehr hoch
wasserdampfdurchlässigen, getönten Schlussbeschichtung
mit manuell und maschinell verarbeitbarem, vergütetem
mineralischen Oberputz nach EN 998-1 als
Schlussbeschichtung

Schlussbeschichtung getönt: mit einem
farbtonegalisierenden Beschichtungsaufbau versehen -
gemäß separater Position.

Körnung 1,5 mm

Struktur und Farbgebung/Farbton nach Angaben des AG
bzw. des Farbprojektes

Kellenschnitt über Fugendichtbändern ausführen

Eigenschaften des Oberputzes:

Mörtelklasse  EN 998-1CS II
Brandverhalten EN 13501-1  :A1, nicht brennbar
Biegezugfestigkeit  EN 1015-11  1,9 N/mm²
DruckfestigkeitEN 1015-11  3,2 N/mm²
E-Modul dynamischTP BE-PCC  4.500 N/mm²
Wasserdampfdiffussionswiderstand = 20
WasseraufnahmeklasseEN 998-1W2

angebotenes Erzeugnis:'
..............................................'
(vom Bieter einzutragen)

Hinweis zur zuverlässigen Preiskalkulation:

Mit dem eingefärbten Oberputz und einem
Beschichtungssystem (Egalisierungsanstrich) wird das
Farbkonzept umgesetzt.
Egalisierungsanstrich in separater Position.

Es sind 2 bis 3 Musterflächen > 1,00 m²
einzukalkulieren.
Menge: 90,000 m2

**03.06.0016 Grundbeschichtung für Fassadenfarbe**
Grundbeschichtung für Fassadenfarbe

Liefern und Auftragen einer Grundierung für
nachfolgende Zwischen- und Schlussbeschichtung:

wässrige, saugfähigkeitsregulierende, haftvermittelnde,
leicht hydrophobierende oberflächenverfestigende
Grundierung auf
Acrylatbasis für nachfolgende Fassadenbeschichtung mit
Filmkonservierung gegen Algen- und Pilzbefall

angebotenes Erzeugnis:'
..............................................'
(vom Bieter einzutragen)
Menge: 90,000 m2

**03.06.0017 Zwischen- und Schlussbeschichtung**
Zwischen- und Schlussbeschichtung

Zwischen- und Schlussbeschichtung auf Silikatbasis mit
Filmkonservierung und optimierter Schutzwirkung durch
materialimmanenten Hydrobalance-Effekt sowie
vorbeugendem Algen- und Pilzschutz, strukturerhaltend,
matt.

Liefern und Auftragen einer hoch hydrophoben,
wetterbeständigen, maximal wasserdampfdurchlässigen,
spannungsarmen und hochdiffusionsfähigen Fassadenfarbe
auf Sol-Silikatbasis für außen mit Filmkonservierung.

Die Beschichtung bietet eine extrem hohe Algen- und
Pilzresistenz durch eine mikrostrukturierte, bionisch
optimierte Oberflächenstruktur (Hydrobalance-Effekt)
als Zwischen- und Schlussbeschichtung.

Produkteigenschaften:
Hochwertige Fassadenfarbe auf Silikatbasis (nach DIN
18363, Abs. 2.4.1) mit ausgeprägtem Hydrobalance-Effekt
zur stark reduzierten Haftung von Schmutzpartikeln.
Schmutz perlt mit dem Regen ab
(Selbstreinigungseffekt). Verbindet sich durch
chemische Verkieselung unlösbar mit dem mineralischen
Untergrund.

Erhöhter natürlicher und technischer Filmschutz durch
den Entzug wesentlicher Lebensgrundlagen für
Mikroorganismen (schnellste Rücktrocknung und
Nährstoffarmut des mineralischen Bindemittels) sowie
zusätzliche Filmkonservierung für eine verzögernde und
vorbeugende Wirkung gegen Algen- und/oder Pilzbefall
der Beschichtung (gemäß Biozid-Verordnung - PT 7). Die
Schutzwirkung gilt auch für stark bewitterte Fassaden.
Extreme Unbenetzbarkeit mit Wasser sofort nach der
Trocknung.

Bauphysikalische Werte:

sd-Wert (EN 1062-3): 0,01 m, Klasse V1 (hoch
diffusionsfähig)

Wasserdurchlässigkeitsrate (EN 1062-3): 0,05 kg /(m² ·
h°5), Klasse W3 (niedrig)

Wasserdampfdiffusionswiderstand (µ): 50

Glanz (EN 1062-1): Matt, Klasse G3

Trockenschichtdicke (EN 1062-1): ca. 220 µm

Benetzungsverhalten (EN 1062-1): Hoch hydrophob nach
Trocknung

Farbton nach Farbkonzept und Wahl des Auftraggebers
einschließlich farblicher Absetzungen
(bevorzugt auszuführen mit absolut lichtbeständigen,
anorganischen Pigmenten der Klasse A1 gemäß
BFS-Merkblatt Nr. 26).

angebotenes Erzeugnis:'
..............................................'
(vom Bieter einzutragen)

Es sind 2 bis 3 Musterflächen > 1,00 m²
einzukalkulieren.
Menge: 90,000 m2

**03.06.0018 Zusätzlicher Feuchteschutz**
Zusätzlicher Feuchteschutz

Zulage für zusätzlichen Feuchteschutz im Sockelbereich

Liefern und Streichen eines zusätzlichen
Feuchteschutzes mit einem Feuchteschutzanstrich als
Schlussbeschichtung beim fertigen WDVS (Oberputz)

angebotenes Erzeugnis:'
..............................................'
(vom Bieter einzutragen)
Menge: 15,000 m2

**03.06.0019 Anschlussfugen, Fugenbreite > 2mm**
Anschlussfugen, Fugenbreite > 2mm

Anschlussfuge im Wärmedämmverbundsystem ausbilden an
angrenzendes Bauteil und Durchdringungen mit
komprimiertem Dichtband, zum System gehörend,
Fugenbreite 2 mm bis 6 mm.

Schlagregendichtes Abdichten der Anschlussfugen mit
schnell expandierendem Fugendichtband aus seitenflächig
imprägniertem Weichschaumstoff, systemverträglich,
schlagregendicht nach DIN 18542 BG1

Fugendichtband liefern und an der Fugenflanke
vorkleben. Dämmplatten press gegenstoßen.
Armierungsschicht bis zum Fugenrand führen.
Fugendichtband mit Schlussbeschichtung überdecken.
Kellenschnitt herstellen.

Fugenbreite:  2 - 6 mm
Breite des Fugenbandes: 15 mm

Fugenbandtyp 15/2-6: 2 mm, nach Ausdehnung max.6 mm

Wasserdampfdiffussionswiderstand < 100
SchlagregendichtheitDIN EN 1027600 Pa
WitterungsbeständigkeitDIN 18542BG 1

angebotenes Erzeugnis:'
..............................................'
(vom Bieter einzutragen)
Menge: 30,000 m

**03.06.0020 Anschlussfugen, Fugenbreite > 13mm**
Anschlussfugen, Fugenbreite > 13mm

wie vor, jedoch
Fugenbreite 13 mm bis 24 mm

Fugenbreite:  13 - 24 mm
Breite des Fugenbandes: 30 mm

Fugenbandtyp 30/13-24: 13 mm, nach Ausdehnung max.24 mm

angebotenes Erzeugnis:'
..............................................'
(vom Bieter einzutragen)
Menge: 10,000 m

#### 03.07 Trockenbauarbeiten

*Hinweis*
Wände innerhalb von Gewerbeeinheiten

**03.07.0001 raumteilende Trennwände d = 75 mm, Höhe bis 3,00 m**
raumteilende Trennwände d = 75 mm, Höhe bis 3,00 m

Nichttragende innere Trennwand DIN 4103 als Montagewand
Einbaubereich 2

mit den Leistungseigenschaften für Wände zwischen WC
und Flur innerhalb einer in sich abgeschlossenen
Gewerbeeinheit

errichten in Ständerbauart, beidseitig
bekleidet/beplankt

Dicke:  75 mm
Höhe:  bis 3,00 m

vorhandener Befestigungsuntergrund
Decken und Wände aus Beton oder Wände aus Mauerwerk

umlaufende Anschlüsse starr

Die systembezogenen Anschlussdetails sind zu
berücksichtigen.

Ausführung wie folgt nach DIN 18183 und
Herstellervorschrift:

-Unterkonstruktion aus verzinktem Stahlblech mit
Ständer und Anschlussprofilen DIN 18182/DIN 18183 als
Einfachständerwerk, CW 75,
Ständerabstand maximal 41,7 cm
-Dämmschicht aus mineralischem Faserdämmstoff DIN DIN
EN 13162, Schmelzpunkt mind. 1000K, Dicke 40 mm
abrutschsicher verlegen
-Beplankung, beide Seiten, Verarbeitung DIN 18181/DIN
EN 520, einlagig, befestigen mit systemspezifischen
Befestigungsmitteln und Fugen füllen, sichtbare
Befestigungsmittel und Fugen spachteln nach
Herstellervorschrift
aus Gipskarton-Bauplatten, imprägniert GKBI
DIN 18180/DIN EN 520, grundiert für anschließende
Oberflächenbehandlung, Plattendicke 1x12,5 mm

Angebotenes Erzeugnis:
(Hersteller/Systemnummer): '
...........................................'
(vom Bieter einzutragen)
Menge: 12,000 m2

**03.07.0002 Installationswand, d = 175 mm, Höhe bis 3,00 m**
Installationswand, d = 175 mm, Höhe bis 3,00 m

Nichttragende innere Trennwand DIN 4103 als Montagewand
Einbaubereich 2

mit den Leistungseigenschaften für Wände zwischen
WC-Räumen innerhalb einer Einheit
bewertetes Schalldämmmaß DIN 4109 Rw,R in dB 54

errichten in Ständerbauart, beidseitig
bekleidet/beplankt

Dicke:  175 mm
Höhe:  bis 3,00 m

vorhandener Befestigungsuntergrund
Decke aus Beton und
Wände aus Beton, Mauerwerk oder Trockenbau

umlaufende Anschlüsse starr

Die systembezogenen Anschlussdetails sind zu
berücksichtigen.

Ausführung wie folgt nach DIN 18183 und
Herstellervorschrift:

-Unterkonstruktion aus verzinktem Stahlblech mit
Ständer und Anschlussprofilen DIN 18182 / DIN 18183 als
Doppelständerwerk, CW 50,
Ständerabstand maximal 62,50 cm
Die Ständer sind durch 30 cm hohe  Plattenlaschen im
Abstand £ 90 cm zu verbinden.
-Dämmschicht aus mineralischem Faserdämmstoff DIN EN
13162, Schmelzpunkt mind. 1000K,
Dicke 2x 40 mm, abrutschsicher verlegen
-Beplankung, beide Seiten, Verarbeitung DIN 18181,
zweilagig, befestigen mit systemspezifischen
Befestigungsmitteln und Fugen füllen, sichtbare
Befestigungsmittel und Fugen spachteln nach
Herstellervorschrift
aus Gipskarton-Bauplatten, imprägniert GKBI
DIN 18180/DIN EN 520, grundiert für anschließende
Oberflächenbehandlung, Plattendicke 2x12,5 mm

Angebotenes Erzeugnis:
(Hersteller/Systemnummer): '
.....................................'
(vom Bieter einzutragen)

einschließlich Herstellen der Durchbrüche bzw.
Ausschnitte für die Anschlüsse von Sanitärobjekten und
der Mediendurchführung
Menge: 6,000 m2

*Hinweis*
Schachtwände, Vorwandinstallationen

**03.07.0003 Vorwandinstallation/Schachtwand, Höhe bis 3,00 m**
Vorwandinstallation/Schachtwand, Höhe bis 3,00 m

Schachtwand, raumhoch
DIN 4103-1, Einbaubereich 2

errichtet in Ständerbauart, einseitig
bekleidet/beplankt

Höhe  bis 3,00 m

umlaufende Anschlüsse starr,

vorhandener Befestigungsuntergrund
Decken und Wände aus Beton oder Wände aus Mauerwerk

Die systembezogenen Anschlussdetails sind zu
berücksichtigen.

Ausführung wie folgt nach DIN 18183 und
Herstellervorschrift:

-Unterkonstruktion aus verzinktem Stahlblech mit
Ständern und Anschlussprofilen DIN 18182-1/DIN 18183
als Doppelständerwerk im Verbund 2x50 mm
Ständerachsabstand maximal 31,25 cm
-Anschlussprofile systemgerecht, Ständerprofile
systemgerecht mit abgewinkelten verzinktem Flachstahl
UW- bzw. CW-Profilen mit der Stahlbetondecke,
Stahlbetonwand und/oder Trockenbauwand verbinden,
ebenso verbinden mit benachbarten Wänden
-Hohlraumdämpfung mit Dämmschicht aus mineralischem
Faserdämmstoff DIN DIN EN 13162, Schmelzpunkt mind.
1000K, Dicke 40 mm, abrutschsicher verlegen
Beplankung, Verarbeitung DIN 18181, zweilagig,
befestigen mit systemspezifischen Befestigungsmitteln
und Fugen füllen, sichtbare Befestigungsmittel und
Fugen spachteln nach Herstellervorschrift
-aus Gipskarton-Bauplatten GKBI, DIN 18180, grundiert
für anschließende Oberflächenbehandlung,
Plattendicke 2x12,5 mm

einschließlich Herstellen der Durchbrüche bzw.
Ausschnitte für die Anschlüsse von Sanitärobjekten und
der Mediendurchführung

Die Ständer der Vorwand sind durch ca. 30 cm hohe
Plattenlaschen im Abstand 60 cm mit der jeweiligen
tragenden Wand zu verbinden.

angebotenes Erzeugnis: '
...........................................'
(vom Bieter einzutragen)
Menge: 10,000 m2

**03.07.0004 Vorwandinstallation, halbhoch**
Vorwandinstallation, halbhoch

wie vor jedoch
Höhe über 0,85 m bis 1,20 m, Tiefe ca. 15 bis 30 cm
und oberem/seitlichem Abschluss
Unterkonstruktion aus Doppelständerwerk 2x CW 50 mm

angebotenes Erzeugnis: '
...........................................'
(vom Bieter einzutragen)

Beplankung aus Gipskarton-Bauplatten, imprägniert GKBI
DIN 18180/DIN EN 520, grundiert für anschließende
Oberflächenbehandlung, Plattendicke 2x12,5 mm
Menge: 3,000 m2

*Hinweis*
Unterhangdecken

**03.07.0005 Unterhangdecken**
Unterhangdecken

Unterdecke DIN 18168-1, innen

Einbauhöhe über 2,50 m bis 3,00 m
Abhängerhöhe bis 0,35 m

vorhandener Befestigungsuntergrund
Decke aus Beton

umlaufende Anschlüsse zu den Wänden und Decken starr,
Anschluss zum Bestandsgebäude beweglich

Die systembezogenen Anschlussdetails sind zu
berücksichtigen.

Ausführung wie folgt nach DIN 18168-1 und
Herstellervorschrift:

Unterkonstruktion als Grund- und Tragprofil, aus
verzinkten Stahlblech- und Anschlussprofilen, DIN
18182-1
abhängen mit justierbaren Direktabhängern und
befestigen mit bauaufsichtlich zugelassenen
Befestigungsmitteln

Bekleidung, 1-lagig aus
Gipskarton-Bauplatten, imprägniert GKBI DIN 18180/DIN
EN 520, grundiert für anschließende
Oberflächenbehandlung,
Fugenfüller imprägniert

Der Wand- und Deckenanschluss ist fachgerecht
herzustellen und im EP enthalten.
Der Anschluss wandseitig erfolgt bei Wänden aus Beton
und Wänden in Trockenbau.

Angebotenes Erzeugnis:
(Hersteller/Systemnummer): '
...........................................'
(vom Bieter einzutragen)
Menge: 12,000 m2

**03.07.0006 Verschließen der Stirnseite der Unterhangdecken bei unterschiedlichen Deckenhöhen, GKBI**
Verschließen der Stirnseite der Unterhangdecken bei
unterschiedlichen Deckenhöhen, GKBI

Verschließen der Stirnseite bei den vorbeschriebenen
Unterhangdecken bei unterschiedlichen Deckenhöhen ohne
Anschluss an eine Wand.

einschließlich Unterkonstruktion und Dämmung

Bekleidung, 2-lagig aus
Gipskarton-Bauplatten, imprägniert GKBI DIN 18180/DIN
EN 520, grundiert für anschließende
Oberflächenbehandlung,
Fugenfüller imprägniert
Menge: 2,000 m

*Hinweis*
Sonstiges und Zulagen

**03.07.0007 Traversen, Einzellänge 62,5 cm**
Traversen, Einzellänge 62,5 cm

Traversen im Wandhohlraum,
aus Mehrschichtholzplatte mit Stahlblechprofilen,
verzinkt
für Armaturen (Sanitärinstallation)
Konsollast DIN 18183 bis 1,5 kN/m Wandlänge
Einzellänge bis 62,5 cm
Menge: 5,000 Stüc

**03.07.0008 Türöffnung, UA 50, Höhe bis 3,00 m**
Türöffnung, UA 50, Höhe bis 3,00 m

Türöffnung mit Sturzprofil, seitlich raumhoch
verstärken
mit Metallständerprofil UA 50
einschließlich Boden- und Deckenanschluss
mit Türpfosten-Steckwinkel
befestigen mit Winkeln, Dübeln und Schrauben
Menge: 2,000 Stüc

**03.07.0009 Zulage für den Einbau von UA-Profilen, Länge 3,00 m**
Zulage für den Einbau von UA-Profilen, Länge 3,00 m

Einbau von Metallständerprofil UA 50/75
einschließlich Boden- und Deckenanschluss mit
Steckwinkel,
befestigen mit Winkeln, Dübeln und Schrauben
für die Befestigung von Tragständern und Traversen
Länge bis 3,00 m
Menge: 6,000 Stüc

**03.07.0010 T-Verbindung**
T-Verbindung

T-Verbindung als Zulage für Montagewand,
Herstellen einer T-Verbindung durch Einbau eines
zusätzlichen Ständers aus verzinktem Stahlblech
(CW-Profl)
Ausführung mit starrer Verbindung
Menge: 6,000 m

**03.07.0011 Revisionsklappe 300 x 300 mm mit Gipskartoneinlage**
Revisionsklappe 300 x 300 mm mit Gipskartoneinlage

Liefern und fachgerechtes Einbauen einer
flächenbündigen Revisionsklappe in
Trockenbau-Schachtwände, einschließlich des maßgenauen
Herstellens der Wandöffnung sowie des vollständigen
Anarbeitens an die angrenzenden Flächen.

Ausführung und Material:
Stabiler Einbaurahmen aus stranggepresstem
Aluminiumprofi), vorbereitet für den fluchtbündigen
Einbau in Trockenbausysteme.

Herausnehmbares oder klappbares Türblatt mit einer
flächenbündig eingeklebten Gipskartonplatten-Einlage
(GK), passend zur vorhandenen Beplankungsdicke der
Schachtwand.

Ausführung mit versenktem Vierkantschluss, inklusive
passendem Schlüssel.

Lichten Öffnungsmaße 400 mm x 400 mm.

Einbauort:
Schachtwände aus Gipskarton- / Trockenbaubauplatten.

Leistungsumfang:

Ausschneiden und Erstellen des passenden Ausschnitts im
Trockenbau.
Fachgerechte Montage und Befestigung des Einbaurahmens
unter Berücksichtigung aller hersteller- und
systembezogenen Anschlussdetails.
Sauberes Beispachteln des Außenrahmens und Anarbeiten
an die bestehende Wandoberfläche (Qualitätsstufe analog
zur Wandfläche) zur Vorbereitung nachfolgender Maler-
oder Beschichtungsarbeiten.
Menge: 1,000 Stüc

**03.07.0012 Zulage für Qualitätsstufe Q3 anstatt Q2**
Zulage für Qualitätsstufe Q3 anstatt Q2

Zulage zur Verspachtelung der Oberflächen mit der
Qualitätsstufe Q3 anstatt Qualitätsstufe Q2
Menge: 50,000 m2

#### 03.08 Estricharbeiten

*Hinweis*
Vorbemerkungen und Hinweise zu den Estricharbeiten

Zum Zeitpunkt der Leistungsdurchführung werden noch
keine Türen eingebaut sein. Türöffnungen sind
provisorisch zu schließen, andere Maßnahmen zum Schutz
gegen Zugluft innerhalb des Gebäudes sind beim EP zu
kalkulieren.

Auf Grund der unterschiedlichen Nutzung werden
unterschiedliche Beläge als Nutzschicht angeordnet.
-Fliesen oder Platten beim Sozialbereich
-Beschichtung im Vermehrungshaus, den Korridoren und
dem Pavillon.
Für die Bodenbeläge sind grundsätzlich schwimmende
Estriche herzustellen.

Die Koordination der flankierenden Leistungen obliegt
dem AN.

**03.08.0001 Trittschalldämmschicht, EPS-T 60 mm**
Trittschalldämmschicht, EPS-T 60 mm

Trittschalldämmschicht als Unterlage, 1-lagig
für schwimmenden Estrich auf Dämmschicht
aus Schaumkunststoff-Platten DIN EN 13163
als Polystyrol-Hartschaum (Partikelschaum),

Anwendungsgebiet (DIN 4108-10):DES-sm
Zusammendrückbarkeit DIN EN 13162):c </= 3 mm
dynamische Steifigkeit (DIN EN 29052-1):s`= 10 MN/m³
Wärmeleitfähigkeit: 0,035 W/(mK)
Baustoffklasse (DIN 4102-1):B1
Bemessungsdicke (DIN EN 12431)dL = 60 mm
Nutzlast auf dem Estrich (DIN 1055-3):  4 kN/m²
in Platten
feuchtigkeitsunempfindlich

in Platten

angebotenes Erzeugnis:  '
........................................'
(vom Bieter einzutragen)
Menge: 38,000 m2

**03.08.0002 Lastabtragende Wärmedämmung unter dem Estrich**
Lastabtragende Wärmedämmung unter dem Estrich

Dämmung mit sehr hoher Druckbelastbarkeit aus
extrudiertem Polystyrol-Hartschaum (XPS)
frei von halogenierten Treibmitteln entsprechend DIN EN
13164
Anwendungsgebiet gemäß DIN 4108-10: PB-ds
Dicke: 40 mm
Bemessungswert der Wärmeleitfähigkeit: 0,036 W/(m K)
Deckmaß: 1250 x 600 mm
Kantenausbildung: umlaufender Stufenfalz
Brandverhalten:
Baustoffklasse nach DIN 4102-1:B1 (schwer entflammbar)
Euroklasse: E
Druckspannung bzw. Druckfestigkeit bei 10% Stauchung
nach DIN EN 826: 500 kPa
Langzeit-Kriechverhalten (50 Jahre) bei 2% Stauchung
nach DIN EN 1606: 180 kPa
Rechnerischer Bemessungswert fCD der
Druckspannung (entsprechend DIN EN 1990)
unter lastabtragenden Gründungsplatten
gemäß Zulassung: 255 kPa

Die Dämmstoffplatten sind dicht gestoßen und im Verband
auf der Betonboenplatte zu verlegen. Einschließlich dem
Herstellen aller erforderlichen Schnitte in An- und
Abschlussbereichen und Anarbeiten an alle
Durchdringungen.

angebotenes Erzeugnis:'.............................'
(vom Bieter einzutragen)
Menge: 166,000 m2

**03.08.0003 Randdämmstreifen für Randfugen, PE**
Randdämmstreifen für Randfugen, PE

Randdämmstreifen aus PE-Schaum, Rückseite nicht
gerillt,
mit leicht abknickbarem Schaumfuß und Abreissschlitzung
mit Selbstkleberand für Betonflächen
Dicke 8 mm, Höhe 120 mm

Hinweis:
Das Abschneiden von Überständen der Randstreifen
erfolgt nach Verlegen der Bodenbeläge und ist daher
eine Leistung der Bodenbelagsarbeiten bzw. Fliesen- und
Plattenarbeiten (bauseitige Leistung).
Menge: 155,000 m

**03.08.0004 Randdämmstreifen an Rohrleitungen**
Randdämmstreifen an Rohrleitungen

wie vor, jedoch
verlegen an Rohrleitungen und Durchdringungen
Menge: 1,000 psch

*Hinweis*
Trennlagen

**03.08.0005 Gleitschicht**
Gleitschicht

Gleitschicht aus PE-Folie, zweilagig,
Dicke 0,2 mm je Lage, Stöße überlappen, Breite 8 cm,
verkleben oder verschweißen auf vorhandener Abdichtung,
als Unterlage für Wärmedämmschicht bzw.
Ausgleichsdämmschicht
Menge: 205,000 m2

**03.08.0006 Abdeckung**
Abdeckung

Abdeckung aus PE-Folie, einlagig, Dicke 0,2 mm,
Stöße überlappen, Breite 8 cm,
auf Dämmschicht verlegen als Unterlage für mineralisch
gebundenen Estrich.

angebotenes Erzeugnis:  '
...........................................'
(vom Bieter einzutragen)

einschließlich Hochführen an Wände und Estrichrändern
Menge: 205,000 m2

*Hinweis*
Estrich auf Dämmschicht

**03.08.0007 Estrich DIN 18560-2 als Zementestrich CT**
Estrich DIN 18560-2 als Zementestrich CT

Estrich DIN 18560 - CT - F5 - S 55

Zementestrich, einschichtig
als Estrich auf Dämmschicht mit Abdeckung

lotrechte Nutzlasten DIN 18560-2
Einzellasten  bis 2,0 kN,
Flächenlasten bis 3,0 kN/m²

Druckfestigkeitsklasse DIN EN 13813  C 35
Biegezugfestigkeitsklasse DIN EN 13813F 5
Estrichnenndicke 55 mm

Estrich mit erhöhten Ebenheitsanforderungen DIN 18202
Ausgabe 2019-07 Tabelle 3 Zeile 4,

Oberfläche glätten
Menge: 205,000 m2

**03.08.0008 Zulage für Gefälle, über 1% bis 2%**
Zulage für Gefälle, über 1% bis 2%

Zulage zur vorstehenden Estrich-Position für das
Herstellen der Estrichoberfläche mit einem planmäßigen
Gefälle von über 1 % bis zu 2 %.

Die zusätzliche, gefällebedingte Einbauhöhe beträgt im
Mittelwert 0 mm bis 30 mm (Anschlaghöhe am Hochpunkt).

Die Leistung umfasst das höhen- und fluchtgerechte
Abziehen und Glätten des Estrichs im Gefälle gemäß den
Ausführungsplänen.

Der durch die Querschnittsveränderung und die
wechselnden Einbaudicken entstehende Mehrbedarf an
Estrichmörtel (Mittelwerterhöhung) ist vollumfänglich
in den Einheitspreis dieser Position einzurechnen.

Die Ausführung hat so zu erfolgen, dass die fertigen
Oberflächen zu keiner Zeit  auch nicht nach der
vollständigen Austrocknung, dem Schwinden oder unter
planmäßiger Nutzung  ein Gegengefälle zum
Fußbodeneinlauf aufweisen. Ein einwandfreier und
stehender Wasserabfluss zum Einlauf hin muss dauerhaft
gewährleistet sein.

Abrechnungseinheit erfolgt nach Fläche des
Gefällebereichs.
Menge: 170,000 m2

**03.08.0009 Zulage für Beschleuniger**
Zulage für Beschleuniger

Erhärtungs- und Austrocknungsbeschleuniger
für Erreichen der Belegreife innerhalb von 8 - 12 Tagen
für CT-F5 - S 55

angebotenes Erzeugnis:  '
...........................................'
(vom Bieter einzutragen)
Menge: 205,000 m2

**03.08.0010 Mehrdicke des Estrichs, CT-F5, 5 mm**
Mehrdicke des Estrichs, CT-F5, 5 mm

Zulage für Mehrdicke bei Zementestrich
Estrich DIN 18560 - CT - F5
für je 5 mm Mehrdicke
Menge: 205,000 m2

**03.08.0011 Estrichbewehrung**
Estrichbewehrung

Estrichbewehrung durch Zugabe von Glasfaserbewährung
Estrichnenndicke 65 mm.
Menge: 205,000 m2

**03.08.0012 Hartstoffestrich als Industrieboden**
Hartstoffestrich als Industrieboden

Einschichtiger monolithischer Hartstoffestrich frisch
in frisch gemäß DIN 18560-7 und DIN EN 13813 aus
werksgemischtem, zementgebundenem Trockenbaustoff mit
Hartstoffen gemäß DIN 1100.

Estrich DIN 18560 - CT - C70 - F9 -A6

Beanspruchungsgruppe: I (schwer)
Nenndicke in mmA ³ 15 mm

Farbton nach Farbkonzept und Wahl des Auftraggebers
(AG),
z. B. nach RAL Classic (wie RAL 9002, grauweiß oder RAL
1014, elfenbein), Farbton passend zu den Plattenbelegen
der Außenanlagen

Hartstoffestrich gemäß Technischen Datenblatt mit
Wasser mischen und mittels Lehren auf den frischen,
verdichteten, höhengerecht abgezogenen Estrich
aufbringen und anschließend maschinell reiben und
glätten bis zum Erreichen der geforderten
Oberflächenstruktur.

angebotenes Erzeugnis: '
...........................................'
(vom Bieter einzutragen)

Der Hartstoffestrich als Industrieboden ist auf den
vorgenannten Estrich, der bereichsweise im Gefälle
verlegt ist, unter exakter Übernahme des vorgegebenen
Gefälles im frisch-in-frisch-Verfahren als
Verbundestrich aufzubringen.
Menge: 205,000 m2

**03.08.0013 Anarbeiten an Durchdringungen**
Anarbeiten an Durchdringungen

Anarbeiten an alle vorhandenen Durchdringungen
wie Heizleitungen und andere Rohrdurchführungen
Menge: 1,000 psch

**03.08.0014 Nachträgliches Anarbeiten des Estrichs**
Nachträgliches Anarbeiten des Estrichs

Nachträgliches Anarbeiten an Bauteile, Einbauteile und
Rohrdurchführungen im separaten Arbeitsgang,
z.B. bei nachträglichem Einbau von Türen mit
Bodeneinstand
Menge: 8,000 Stüc

**03.08.0015 Bewegungsfuge**
Bewegungsfuge

Herstellen von Bewegungsfugen im Estrich durch Einlegen
von Mineralwollestreifen DIN EN 13162
Fugenbreite 10 mm, Fugentiefe bis 55 mm
Menge: 20,000 m

**03.08.0016 Scheinfugen**
Scheinfugen

Herstellen und kraftschlüssiges Schließen von Schein-
und
Arbeitsfugen

angebotenes Erzeugnis:  '
.............................................'
(vom Bieter einzutragen)
Menge: 20,000 m

**03.08.0017 Trennschienen, h= 65 mm**
Trennschienen, h= 65 mm

Trennschienen als Winkelprofil
einschließlich Befestigungsmittel auf
Rohdecke/Bodenplatte aus verzinktem Stahl
Höhe entsprechend Fußbodenaufbau, ca. 55 mm

Einbauort: Türdurchgänge, Treppen, Podeste

angebotenes Erzeugnis:  '
............................................'
(vom Bieter einzutragen)
Menge: 10,000 m

**03.08.0018 Bewegungsfugen-Profil als Wandanschluss**
Bewegungsfugen-Profil als Wandanschluss

Liefern und nach Herstellervorschrift fachgerecht
Einbauen eines dreidimensional beweglichen
Wandanschluss-Fugenprofils für den Übergang von Boden
zu Wand,

bestehend aus Aluminium-Trägerprofilen mit gelochten
Befestigungsschenkeln zur optimalen Verankerung und
einer flexiblen, austauschbaren Elastomer-Einlage.

Fugenbreite: bis 35 mm

Bewegungsaufnahme: 10 mm (±5 mm) horizontal, vertikal
und Scherung

Profilhöhe: ca. 50 mm
Farbe der Einlage: grau oder schwarz
Ausführung: Wandschenkel nach unten zeigend

angebotenes Erzeugnis:  '
............................................'
(vom Bieter einzutragen)
Menge: 7,000 m

*Hinweis*
Stabrost-Abdeckung für Entwässerungsrinnen und
Bodenkanal-Konvektoren

**03.08.0019 Stabrost-Abdeckung für Bodenkanal-Konvektoren liefern und montieren**
Stabrost-Abdeckung für Enwässerungsrinne

Stabrost-Abdeckung für Entwässerungsrinne liefern und
montieren

Produkt: Stabrost / Rollrost als begehbare Abdeckung
für Unterflurheizschächte.
Material: Edelstahl
Oberfläche: Natur, gebürstet
Profilform: Stäbe als Querprofile (Rollrost) oder
Längsprofile (Linearrost), oben abgeflacht.
Profilmaße: ca. 20 x 6 mm.
Gitterabstand: Lichtes Maß zwischen den Stäben max.
10-12 mm nach DIN EN 1253-2 für Barrierefreiheit).
Verbindung: Profilstäbe flexibel aufgerollt mittels
korrosionsbeständiger Stahlfedern und Distanzstücken
aus Kunststoff (geräuschdämpfend).
Rahmen: Passender L-Winkel-Einbaurahmen aus Edelstahl,
passend zur Rosthöhe, inklusive Schalldämmstreifen zur
klapperfreien Auflage.
Belastbarkeit: Rollstuhlbefestigt und begehbar (mind. 2
kN Punktlast).

Breite: 160 mm

Einzellängen3x 1600 mm
3x 1680 mm
1x 1690 mm
3x 1890 mm
1x 1930 mm
2x 2530 mm
1x 2550 mm
2x 2730 mm

angebotenes Erzeugnis:  '
............................................'
(vom Bieter einzutragen)
Menge: 34,930 m

**03.08.0020 Stabrost-Abdeckung für Bodenkanal-Konvektoren liefern und montieren**
Stabrost-Abdeckung für Enwässerungsrinne

wie vor, jedoch

Breite: 180 mm

Einzellängen8x 2150 mm
Menge: 17,200 m

**03.08.0021 Stabrost-Abdeckung für Bodenkanal-Konvektoren liefern und montieren**
Stabrost-Abdeckung für Enwässerungsrinne

wie vor, jedoch

Breite: 210 mm

Einzellängen1x 1600 mm
1x 1680 mm
Menge: 3,280 m

**03.08.0022 Stabrost-Abdeckung für Bodenkanal-Konvektoren liefern und montieren**
Stabrost-Abdeckung für Enwässerungsrinne

wie vor, jedoch

Breite: 130 mm

Einzellängen1x 2000 mm
Menge: 2,000 m

**03.08.0023 Stabrost-Abdeckung für Bodenkanal-Konvektoren liefern und montieren**
Stabrost-Abdeckung für Bodenkanal-Konvektoren

wie vor, jedoch
Stabrost-Abdeckung für Bodenkanal-Konvektoren

Breite: 232 mm

Einzellängen1x 4220 mm
Menge: 4,220 m

**03.08.0024 Stabrost-Abdeckung für Bodenkanal-Konvektoren liefern und montieren**
Stabrost-Abdeckung für Bodenkanal-Konvektoren

wie vor, jedoch

Breite: 300 mm

Einzellängen1x 2000 mm
2x 2400 mm
1x 2560 mm
2x 3270 mm
4x 4700 mm
1x 5730 mm
Menge: 40,430 m

**03.08.0025 Zulage zur Stabrost-Abdeckung**
Zulage zur Stabrost-Abdeckung

Herstellen eines runden Ausschnittes in der
Stabrost-Abdeckung

Größe des Ausschnittes:  Durchmesser 100 mm
Menge: 12,000 Stüc

#### 03.09 Stundenlohnarbeiten

*Hinweis*
Lohnstunden für Facharbeiter bzw. Helfer

für Arbeiten zum Nachweis, die mit den Einheitspreisen
des Angebotes nicht erfasst sind.
Die Arbeiten sind vor Beginn durch die Bauleitung
freizugeben und täglich unaufgefordert bescheinigen zu
lassen.

In die Einheitspreise sind Auslösungen, An- und
Abfahrten einzukalkulieren.

**03.09.0001 Stundenlohnarbeiten Facharbeiter**
Menge: 20,000 h

**03.09.0002 Stundenlohnarbeiten Helfer**
Menge: 10,000 h

USt %: 19,00
